# BI GFMR - Anp. MZH 112 zur Lagerung IDZ
Angebotsaufforderung (GAEB DA XML 3.3, DA83)
Projekt: BI GFMR
Währung: EUR
Auftraggeber: BLB NRW Bundesbau
Erstellt mit: FUTURA, FUTURA Version 9.1.03.77, 30.01.2026

## 080-26-00055_Abbruch und Rohbauarbeiten

*Hinweis: Hinweistext*
Allgemeine Hinweise zum Projekt

Projektname/-bezeichnung, BLB-Projektnummer:
Anpassung MHZ 112 zur Lagerung IDZ
Projekt Nr. 80-32-8020-22-001

Leistung/Gewerk mit Titel:
Abbruch un Rohbauarbeiten

Sonstiges:
Folgende Abkürzungen werden beim Leistungsverzeichnis
verwendet:
AG = Auftraggeber
AN = Auftragnehmer
TU = Totalunternehmer

Der Auftragnehmer hat alle notwendigen Maße der fertig
gestellten Roh- und Ausbauten im erforderlichen Umfang
zu
überprüfen, und ist verpflichtet vor Ausführungsbeginn
auf
örtliche sich ergebende Veränderungen in den
vorgesehenen
Bauhöhen hinzuweisen, spätere Einwände können nicht
berücksichtigt werden.

Bauherr/Auftraggeber:
Bau- und Liegenschaftsbetrieb NRW Bielefeld
August-Bebel-Straße 91
33602 Bielelfeld

Bauort:
GFM-Rommel-Kaserne
Halle 112
Generalfeldmarschall-Rommel-Straße
32832 Augustdorf

Baubeschreibung:
Bauvorhaben: Umbau und Nutzungsänderung der Halle 112
zu
Umkleideräumen mit Flur und Nebenräumen.

Die Mehrzweckhalle 112 wurde 1959 errichtet und später
im
Jahr 1979 umgebaut. Die Konstruktion besteht aus einem
Stahlbetonrahmen mit einem Achsabstand von a=5.50m. Zur
Aussteifung und Tragkonstruktion dienen
Stahlbeton-Pfetten in
einem Abstand von a=2,50m innerhalb der Dachfläche
verlegt.
Dachneigung 17.5 Grad. Siporex-Leichtbetonplatten mit
einer
Bitumen-Abdichtung bilden die Dachhaut. Die Außenwände
sind
2-schalig mit einer äußeren Verklinkerung. Wandstärke
38cm.
Das Gebäude wurde auf Einzel- u. Streifenfundamenten
sowie
einer Stahlbeton-Sohlenplatte  d=20cm geründet.
Bisher wurde das Gebäude als Mehrzweckhalle für
verschniedene Maßnahmen und Lagergebäude genutzt.

Grundflächen: 1.018,00m²
Haupthalle: 21,16m x 45,27m;
Anbau: 2,68m x 22,42m
Traufenhöhe: ca. 5,00m; Firsthöhe: ca. 8,30m:
Dachneigung: 17.5 Grad
Umbauter Raum: ca. 6.870m³

Auf einer Fläche von 853m² werden 581 Stück neue
Umkleideplätze aufgeteilt in 4 Hallen mit neuen Spinden
entstehen.
Für die Nebenräume wie Technik etc. steht eine Fläche
von
95m² im Anbau zur Verfügung.
Halle 1: 192,67m²
Halle 2: 215,09m²
Halle 3: 224,17m²
Halle 4: 220,86m²
Flur: 37,91m²
Anbau: 50,59m²

Die Halle 112 wird entkernt. Die Dacheindeckung wird
abgebaut
und entsorgt. Die Tragkonstruktion und die Außenwände
bleiben erhalten.
Alle Innenwände, Türen u.Tore, Elektro- u.
Lüftungsinstallation
sowie der Estrich werden zurückgebaut. Ein
Schadstoffgutachten ist vorhanden. Im Außenbereich
werden
Rammborde, Pflasterungen und deren Einfassung entfernt.

Zur energetischen Sanierung des Gebäudes werden die
Dachplatten durch neue Stahl-Sandwichplatten ersetzt.
Die
Außenwände erhalten eine WDVS-Vorsatzdämmung. Fenster
und Türen werden erneuert. Ein Heizstrich mit
Hartschaumdämmung ist eingeplant. Zur Raumeinteilung
sind
Wände in trockenbauweise und in Mauerwerk vorgesehen.
Die Decken werden auf einer Höhe von 2,95m mit
GK-Platten
abgehängt. Im Dachraum sind Lüftung und Heizungsanlage
untergebracht. Eine neue Treppe zum Technikbereich im
OG ist
eingeplant. Im Bereich Treppenhaus und Flur ist eine
Stahlbetondecke vorgesehen. Brandschutz und
Wärmeschutznachweis sind vorhanden.
Wärmeschutzberechnung wurde mit Anforderungen nach VBE
berechnet.

Zugänglichkeiten:
Die Baustelle befindet sich auf einem bewachten und
umzäunten Kasernengelände, mit Zufahrt über eine
gesicherte
Wache. Bei Betreten der Kaserne sind gültige
Personalausweise unbedingt mitzuführen.
Für alle Personen ist ein Kasernenausweis zu
beantragen und
beim Betreten des Geländes mitzuführen.
Bei der Preisbildung ist zu berücksichtigen, dass
eventuell
anfallende Wartezeiten beim Betreten der Kaserne durch
Kontrollen usw. der Wache auftreten können, diese
werden
nicht gesondert vergütet. Gleiches gilt für den Fall,
dass die
Bundeswehr den Zutritt zur Kaserne bzw. zum Baufeld in
Ausnahmefällen verwehrt, z.B. im Fall von
Veranstaltungen,
Krisenfall usw.
Der Verkehr und laufende Dienstbetrieb auf dem Gelände
darf
nicht (durch Baufahrzeuge usw.), gestört oder
beeinträchtigt
werden.
Die Baustelle erreicht man über gepflasterte und
asphaltierte
Straßen in der Kaserne.
Park- und Lagerplätzen stehen in begrenzter Menge am
Gebäude zur Verfügung.
Außerhalb der Gebäude gelagerte Baustoffe müssen
sturmsicher abgedeckt oder verankert werden, sodass ein
Umherwehen vermieden wird.

Nach vorheriger Terminabsprache besteht während der
Angebotsfrist die Möglichkeit zur Besichtigung der
Baumaßnahme.

Übernachtungen sind auf dem Gelände untersagt.

Zutritt zum Kasernenbereich wird Personen gemäß
anliegender
Staatenliste verwehrt!

Übergabe von Ausführungszeichnungen:
Die Ausführungszeichnungen werden in digitaler Form im
pdf -
Dateiformat übergeben. Für die Vervielfältigung und
Verteilung
an die Baustelle ist der AN selbst verantwortlich.

Hinweis zur Versorgung mit Baustrom und Bauwasser:
Bauanschlüsse für Strom und Wasser werden zur Verfügung
gestellt. Ab Verteiler des Bauprovisoriums müssen alle
Leitungen gem. Baustellenverordnung ordnungsgemäß
selbst
frostsicher verlegt und vorgehalten werden. Die für
die Arbeiten
verbrauchten Strom- und Wassermengen müssen mit
beglaubigten Zählern erfasst werden. Die Zählerstände
müssen
jeweils zur Aufstellung und bei Beendigung der
Maßnahme dem
AG mitgeteilt werden.

Der AN hat seine Baustelleneinrichtung auf den vom AG
zugewiesenen Flächen vorzunehmen. Lagerflächen,
Parkplätze
und Flächen für die Aufstellung von Containern sind
gemäß
Baustelleneinrichtungsplan zu nutzen. Seinen eigenen
BE-Plan
hat der AN zur Abstimmung vor Beginn der Arbeiten
vorzulegen.

Baureklame:
Jegliche Firmenreklame in Form von Schildern oder
Beschriftungen an der Straße, dem Bauzaun oder an der
Baustelle darf nicht angebracht werden. Sie wird auf
Kosten des
jeweiligen AN durch Anordnung der Bauleitung entfernt.

Sauberkeit auf der Baustelle:
Sauberkeit auf der Baustelle hat höchste Priorität.
Deshalb ist
täglich nach Beendigung der Arbeiten die Baustelle
besenrein
zu verlassen. Wird dem nicht nachgekommen, erfolgt die
Reinigung und Müllbeseitigung bauseits durch den AG.
Die
Kosten hierfür trägt der AN!

Auf der Baustelle besteht Rauchverbot. Rauchen ist nur
an den
ausgeschilderten Bereichen vor den Gebäuden zulässig.
Vorgaben und Entsorgungsregelungen für
Bauschutt/Abfall:
Jeglicher Bauschutt ist sofort zu entfernen. Sämtliche
Verpackungsmaterialien, Folien, Schutt usw., die bei
der
Montage anfallen, sind vom AN kostenfrei zu Entsorgen.
Schuttcontainer sind wöchentlich, spätestens bis
freitags,
abzufahren. Es sollten grundsätzlich abschließbare
Schuttcontainer verwendet werden.
Sollte sich der AN für andere Container entschieden,
hat er den
durch die Nutzer der Liegenschaft oder anderen
eingeworfenen
Müll mit abzufahren.
Bei Zuwiderhandlungen wird auf Kosten des AN eine
Reinigungsfirma bestellt.

Teilnahme an Baubesprechungen:
Baubesprechungen finden regelmäßig statt. Termine
werden
von der Bauleitung mitgeteilt. Der AN verpflichtet
sich, an den
Baubesprechungen teilzunehmen, wenn dieses von der
Bauleitung gefordert wird.

Sicherheitsbeauftragter des AN/SiGeKo:
Das Bauvorhaben fällt unter die Baustellenverordnung.
Ein "SiGe-Plan" wird vom Ing.-Büro aufgestellt und nach
Bauverlauf fortgeschrieben. Es ist danach zu verfahren.
Die Überwachung und Koordination der
SiGeKo-Vorschriften,
nach der Baustellenverordnung vom 10.06.1998, erfolgt
durch
ein Ing.-Büro. Den Anweisungen des SiGeKo's ist
umgehend
Folge zu leisten.
Die Unfallverhütungsvorschriften sowie Sicherheits- und
Gesundheitsschutzkennzeichnung am Arbeitsplatz (BGV A8)
sind einzuhalten.

Verpflichtendes Führen von Bautagesberichten:
Vom AN sind Bautagesberichte mit den vom AG geforderten
Angaben zu führen und wöchentlich am Montag der darauf
folgenden Woche dem AG zu übergeben. Ein entsprechendes
Formblatt wird gestellt.

Detaillierter Bauzeitenplan durch AN:
Die Arbeiten sind in Zeit und Reihenfolge nach den
Terminangaben des AGs auszuführen. Vor
Auftragserteilung ist
vom AN in Absprache mit dem AG innerhalb von 5
Werktagen
ein detaillierter Bauzeitenplan als Ergänzung zum
bestehenden
Gesamtbauzeitenplan vorzulegen, unter Angabe des
Personaleinsatzes für das betreffende Gewerk.
Alle Daten, wie Termine und Personaleinsatz sind mit
dem AG
abzustimmen.

Arbeitszeiten auf der Baustelle, Wochenarbeitszeit und
ggf.
Wochenendarbeitszeit:
Die Baustelle (Bauzaun etc.) ist in den arbeitsfreien
Zeiten
(montags - donnerstags von 17.00 - 06.30 Uhr und
freitags von
17.00 - montags 06.30 Uhr) vom AN verschlossen zu
halten.
In Abstimmung mit der Bauleitung können andere Zeiten,
sowie
zusätzliche Zeiten (nach 17.00 Uhr, samstags)
vereinbart
werden. Für das Abschließen der Baustelle (Bauzaun
etc.) ist
jedoch allein der AN zuständig.

Kampfmittelbeseitigung:
Hinweise auf Kampfmittel liegen nicht vor, die Fläche
wurde im
Vorfeld der Baumaßnahme beprobt. Für ein
Nichtvorhandensein
von Kampfmitteln wird jedoch vom AG keine Gewähr
übernommen.
Werden während der Bauarbeiten im Baubereich
Kampfmittel
gefunden, so sind die Arbeiten an der Fundstelle sofort
einzustellen, die Fundstelle ist abzusperren und die
Bauüberwachung zu benachrichtigen.

Materialanlieferungen und Lagerung:
Materialanlieferungen sind montags bis freitags ab
07:00 Uhr
möglich.
Das Material ist vom AN persönlich entgegen zu nehmen.

Aufstellflächen für Material- und Aufenthaltscontainer
stehen auf der Baustelle zur Verfügung.
Der Einbau von Bautüren ist nicht gestattet.

Funktionsprüfung/Probebetrieb:
Es ist ein Messprotokoll über den vorausgegangenen
Probebetrieb der betriebsbereiten Anlage anzufertigen
und dem
AG unverzüglich vorzulegen.
Vor Inbetriebnahme der fertigen Anlage hat der
Auftragnehmer
eine Prüfung der kompletten Installation durchzuführen.
Sofern Geräte und Materialien zum vertraglich
festgesetzten
Endtermin nicht lieferbar sind, muss ein Provisorium
eingebaut
werden, dass den betriebssicheren Gebrauch der Anlage
gewährleistet. Die Kosten hierfür trägt der
Auftragnehmer.

Revisionsunterlagen
Zur VOB Abnahme sind dem Bauherrn folgende Unterlagen
in
einfacher Ausführung, in Ordnern mit
Inhaltsverzeichnis zu
liefern:
a) Revisionspläne mit allen Dimensionen, Längen,
Leitungsarten etc.
b) Revisionsschaltbilder der Verteilungen.
c) Alle erforderlichen Prüfzeugnisse, Abnahmeberichte
und
Genehmigungsunterkunden für
  die einzelnen Anlagenteile zu übergeben.
d) Anlagenbeschreibungen, Wartungs- und
Bedienungsanweisungen
e) drei kompl. Sätzen der vorgenannten Unterlagen auf
Datenträger (CAD Dateien, Office
  Dateien). Form nach Standard des BLB NRW.

Die Revisionsunterlagen sind ein wesentlicher
Bestandteil
dieses Bauauftrages.
Werden die Revisionsunterlagen zur VOB-Abnahme nicht
oder
unvollständig geliefert, wird die Abnahme seitens des
AG
verweigert.

Umweltschutz:
Bei der Ausführung sämtlicher Arbeiten sind Umwelt
schädlichen Auswirkungen zu vermeiden, bzw. auf ein
Mindestmaß zu begrenzen. Recycling- oder
recyclingfähige
Produkte sind vorzuziehen.
Der Energieverbrauch, der Verbrauch von Produkten, die
mit
der Vernichtung tropischer Regenwälder oder bedrohter
Tierarten einhergehen, sowie Schadstoffemissionen,
schädliche
Strahlungen oder die Ozonschichtschädigende, chemische
Stoffe, die Verwendung schädlicher Substanzen nach der
EU-Liste 1 und der "Roten Liste", sind auf ein Minimum
zu
begrenzen. Die Verwendung oder Emission jeglicher
derartiger
Produkte, Schadstoffe oder Substanzen bedarf, eventuell
einhergehend mit einer Umweltverträglichkeitsprüfung,
der
gesonderten schriftlichen Zustimmung des AG.

Zum Schutz der Umwelt, der Landschaft und der Gewässer
hat
der Auftragnehmer die durch die Arbeiten
hervorgerufenen
Beeinträchtigungen auf das unvermeidbare Maß zu
beschränken.

Vorhandener Baumbestand im Bereich der beschriebenen
Arbeiten sind zu schützen.

*Hinweis: Hinweistext*
Für die Durchführung der Arbeiten sind die Bestimmungen
der VOB (Vergabe und Vertragsordnung für Bauleistungen)
Teil B, die ATV, sowie die Anerkannten Regeln der
Technik  in der aktuell gültigen Fassung maßgebend.

Des weiteren sind folgende DIN-Vorschriften und
Richtlinien verbindlich:

VOB/C, im Besonderen:
ATV DIN 18448 Arbeiten an schadstoffbelasteten
baulichen und
technischen Anlagen
ATV DIN 18459 Abbruch- und Rückbauarbeiten
ATV DIN 18299 Allgemeine Regelungen für Bauarbeiten
jeder
Art, Abschnitte 1-5

Das Abklemmen von Ver- und Entsorgungsträgern
(z.B. Strom, Wasser o.ä.) ist Aufgabe des AG und wird
in Abstimmung rechtzeitig vorgenommen.

Notwendige Abstützmaßnahmen und erforderliche
Schutzmaßnahmen sind in die E.P.-Preise mit
einzukalkulieren.

Die Einrichtung der Baustelle mit allen zur Demontage
erforderlichen Werkzeuge und Zuleitungen,
Arbeitsmaschinen und ggf. Containern ist in die
E.P.-Preise mit einzukalkulieren.

Bei den Leistungen handelt es sich um einen
Teilabbruch, das
Abbruch-/Demontageverfahren ist frei wählbar und ist
bei
Vertragsabschluss durch den AN vorzulegen, der Einsatz
von
Geräten ist möglich, Gesamtgewicht bis 5 t.

Das Bauwerk wurde genutzt als
Freizeit-/Mehrzweckhalle, seit
der Errichtung, im Jahr '1959'
die Bausubstanz ist schadstoffbelastet,
Belastung gemäß Einzelbeschreibung.
Das Bauwerk liegt in einem Sicherheitsbereich, ist
allseitig
freistehend, die Arbeitsstelle befindet sich im
Erdgeschoss.

Anschluss für Strom, 230 V, ist auf der Baustelle
vorh., die
Kosten für den Verbrauch trägt der AG.
Anschluss für Wasser ist auf der Baustelle vorh., die
Kosten für
den Verbrauch trägt der AG.

Die Arbeiten dürfen nur von qualifiziertem Personal
ausgeführt
werden, das regelmäßig geschult wird und mit den
Verhaltensregeln vertraut ist.

Beim Rückbau der gefahrstoffhaltigen Bauteile sind die
jeweiligen Arbeitsschutzvorschriften, z.B. TRGS 519
(Asbest),
TRGS 521 (KMF), TRGS 551 (Teer und andere
Pyrolyseprodukte aus organischem Material) und
TRGS 524 / BGR 128 (kontaminierte Bereiche) zu
beachten.

*Hinweis: Hinweistext*
Für die Durchführung der Arbeiten sind die
Bestimmungen der
VOB (Vergabe und Vertragsordnung für Bauleistungen)
Teil B,
die ATV, sowie die Anerkannten Regeln der Technik in
der zum
Vertragsabschluss gültigen Fassung maßgebend.

Des weiteren sind folgende DIN-Vorschriften und
Richtlinien
verbindlich:

VOB/C, im Besonderen:
DIN 18299 Allgemeine Regelungen für Bauarbeiten
jeder Art, Abschnitte 1-5
DIN 18300 Erdarbeiten
DIN 18306 Entwässerungskanalarbeiten
DIN 18308 Drän- und Versickerungsarbeiten
DIN 18314 Spritzbetonarbeiten
DIN 18318 Verkehrswegebauarbeiten
DIN 18320 Landschaftsbauarbeiten
DIN 18330 Mauerarbeiten
DIN 18331 Betonarbeiten

Darüber hinaus gelten alle zum Ausführungszeitpunkt
gültigen
EN- und DIN-Normen, Arbeitsstättenrichtlinien,
Unfallverhütungsvorschriften, behördliche Erlasse und
Gesetze
sowie die anerkannten Regeln der Technik und Auflagen
der
Feuerwehr, Richtlinien der Hersteller, sofern sie den
DIN-Vorschriften nicht widersprechen.

### Titel 10 Baustelleneinrichtung

#### Untertitel 10.01 Baustelleneinrichtung

**10.01.0010 Baustelle einrichten räumen**
STLB-Bau 2025-10 000
Baustelle für sämtliche, in der Leistungsbeschreibung
aufgeführten Leistungen einrichten und räumen.
Menge: 1,000 St
Leistungsbereich: 000
Kostengruppe DIN 276 2018-12: 200000000

**10.01.0020 Baustelleneinr. vorhalten**
STLB-Bau 2025-10 000
Baustelleneinrichtung für sämtliche, in der
Leistungsbeschreibung aufgeführten Leistungen
vorhalten,
Positionsmenge = Produkt aus '
1 Stück'
(Vorhaltemenge)
mal '
12 Wochen'
(Vorhaltedauer).
Menge: 12,000 StWo
Leistungsbereich: 000
Kostengruppe DIN 276 2018-12: 200000000

**10.01.0030 Meterrisplaketten**
Meterrisplaketten, zur Nutzung durch den AN und andere
AN,
innerhalb der Baustelle, auf allen Geschossen
einmessen und
auf Wänden anbringen.

Die Lage der Meterstriche wird gemeinsam mit der
Bauüberwachung des AG vor Baubeginn festgelegt.
Menge: 2,000 St
Kostengruppe DIN 276 2018-12: 200000000

#### Untertitel 10.02 Arbeitsschutz

**10.02.0010 Aufbauen fahrbare Arbeitsbühne 1,5kN/m2 H 7-8m**
STLB-Bau 2025-10 001
Aufbauen fahrbare Arbeitsbühne DIN EN 1004-1,
Lastklasse 2
(1,5 kN/m2), Höhe der Arbeitsplattform über 7 bis 8 m,
im
Gebäude.
Menge: 1,000 St
Leistungsbereich: 001
Kostengruppe DIN 276 2018-12: 300000000

**10.02.0020 Gebrauchsüberlassung fahrbare Arbeitsbühne 1,5kN/m2 H 7-8m**
STLB-Bau 2025-10 001
Gebrauchsüberlassung für fahrbare Arbeitsbühne DIN EN
1004-1,
Positionsmenge = Produkt aus '
1 Stück'
(Gebrauchsüberlassungsmenge)
mal '
12 Wochen'
(Gebrauchsüberlassungsdauer)
Lastklasse 2 (1,5 kN/m2), Höhe der Arbeitsplattform
über 7 bis
8 m, im Gebäude.
Menge: 12,000 StWo
Leistungsbereich: 001
Kostengruppe DIN 276 2018-12: 300000000

**10.02.0030 Autokran Teleskopausleger 20tmnach Wahl AN aufbauen abbauen**
Autokran mit Teleskopausleger, Lastmoment 20 tm,
nach Wahl des AN für die nachfolgenden Abbruch- und
Rohbauarbeiten.
Belastbarkeit Untergrund '50' kN/m2, aufbauen und
abbauen.
Menge: 1,000 St
Kostengruppe DIN 276 2018-12: 300000000

**10.02.0040 Autokran Teleskopausleger 20tm vorhalten**
Autokran mit Teleskopausleger, Lastmoment 20 tm,
nach Wahl AN
Belastbarkeit Untergrund '50' kN/m2, vorhalten,
Positionsmenge = Produkt aus
1 Stück
(Vorhaltemenge)
mal
4 Wochen
(Vorhaltedauer).
Menge: 4,000 StWo
Kostengruppe DIN 276 2018-12: 300000000

**10.02.0050 Schutznetz L 40-50m B 20-30m aufbauen Einbau-H 4m**
STLB-Bau 2025-10 000
Schutznetz DIN EN 1263-1, DGUV Regel 101-011, unter der
Gesamtfläche, Länge über 40 bis 50 m, Breite über 20
bis 30 m,
Fläche unterm Auffangnetz befestigt und befahrbar,
aufbauen,
Einbauhöhe 4 m über Gelände, Befestigung an Stahlbeton.
Menge: 971,000 m2
Leistungsbereich: 000
Kostengruppe DIN 276 2018-12: 300000000

**10.02.0060 Schutznetz L 40-50m B 20-30m vorhalten Einbau-H 4m**
STLB-Bau 2025-10 000
Schutznetz DIN EN 1263-1, DGUV Regel 101-011, unter der
Gesamtfläche, Länge über 40 bis 50 m, Breite über 20
bis 30 m,
Fläche unterm Auffangnetz befestigt und befahrbar,
vorhalten,
Einbauhöhe 4 m über Gelände,
Positionsmenge = Produkt aus '
971 m²'
(Vorhaltemenge)
mal '
13 Wochen'
(Vorhaltedauer).
Menge: 12623,000 m2Wo
Leistungsbereich: 000
Kostengruppe DIN 276 2018-12: 300000000

**10.02.0070 Personendekontaminationseinheit 4-Kammer Ständerwerk 2seitig bekleidet Platte glatt abwaschbar Schleusung 4Personen Unte**
STLB-Bau 2025-10 000
Personendekontaminationseinheit nach TRGS 519 als
4-Kammerschleuse, Aufstellung im Außenbereich,
bewittert,
Untergrundfläche befestigt und versiegelt, als
Ständerwerk,
2-seitig bekleidet mit Platten, Oberfläche glatt,
abwaschbar, für
gleichzeitige Schleusung von 4 Personen, mit
selbständiger
Unterdruckhaltung, Luftführung mit Rückschlagklappen
und
Türen mit Verriegelungssystem,
Länge '2,5' m,
Breite '1,5' m,
Höhe '2,3' m, mit Reinigungsvorrichtung als
Wasserdusche,
einschl. Abwasserreinigungsanlage, Wasserableitung ins
öffentliche Abwassernetz ist zulässig,
aufbauen.
Menge: 1,000 St
Leistungsbereich: 000
Kostengruppe DIN 276 2018-12: 300000000

**10.02.0080 Personendekontaminationseinheit 4-Kammer Ständerwerk 2seitig bekleidet Platte glatt abwaschbar Schleusung 4Personen Unte**
STLB-Bau 2025-10 000
Personendekontaminationseinheit nach TRGS 519 als
4-Kammerschleuse, Aufstellung im Außenbereich,
bewittert,
Untergrundfläche befestigt und versiegelt, als
Ständerwerk,
2-seitig bekleidet mit Platten, Oberfläche glatt,
abwaschbar, für
gleichzeitige Schleusung von 4 Personen, mit
selbständiger
Unterdruckhaltung, Luftführung mit Rückschlagklappen
und
Türen mit Verriegelungssystem,
Länge '2,5' m,
Breite '1,5' m,
Höhe '2,3' m, mit Reinigungsvorrichtung als
Wasserdusche,
einschl. Abwasserreinigungsanlage, Wasserableitung ins
öffentliche Abwassernetz ist zulässig,
reinigen und abbauen.
Menge: 1,000 St
Leistungsbereich: 000
Kostengruppe DIN 276 2018-12: 300000000

**10.02.0090 Materialdekontaminationseinheit 2-Kammer Ständerwerk einseitig bekleidet Platte PE-Folie Luftwechseleinr. selbstschl.Tür**
STLB-Bau 2025-10 000
Materialdekontaminationseinheit nach TRGS 519 als
2-Kammerschleuse, als Ständerwerk, einseitig bekleidet
mit
Platten und PE-Folie, mit Luftwechseleinrichtung in der
Weißkammer, Volumenstrom gerichtet in den
Schwarzbereich,
mit selbstschließenden Türen, mit
Reinigungsvorrichtung als
Wasserdusche einschl. Abwasserreinigungsanlage,
Wassrableitung ins öffentliche Abwassernetz ist
zulässig,
mit Türelementen,
Länge '10' m,
Breite '5' m,
Höhe '2,3' m, aufbauen.
Menge: 1,000 St
Leistungsbereich: 000
Kostengruppe DIN 276 2018-12: 300000000

**10.02.0100 Materialdekontaminationseinheit 2-Kammer Ständerwerk einseitig bekleidet Platte PE-Folie Luftwechseleinr. selbstschl.Tür**
STLB-Bau 2025-10 000
Materialdekontaminationseinheit nach TRGS 519 als
2-Kammerschleuse, als Ständerwerk, einseitig bekleidet
mit
Platten und PE-Folie, mit Luftwechseleinrichtung in der
Weißkammer, Volumenstrom gerichtet in den
Schwarzbereich,
mit selbstschließenden Türen, mit
Reinigungsvorrichtung als
Wasserdusche einschl. Abwasserreinigungsanlage,
Wassrableitung ins öffentliche Abwassernetz ist
zulässig,
mit Türelementen,
Länge '10' m,
Breite '5' m,
Höhe '2,3' m,
reinigen und abbauen.
Menge: 1,000 St
Leistungsbereich: 000
Kostengruppe DIN 276 2018-12: 300000000

#### Untertitel 10.03 Dokumentationsunterlagen

**10.03.0010 Dokumentationsunterlagen**
Die Dokumentations- und Revisionsunterlagen sind als
Bestandteil der vertraglichen Leistung in der durch
den BLB
vorgegeben Struktur zusammenzustellen und zu übergeben.

Die Struktur der Dokumentations- und
Revisionsunterlagen ist in
der Anlage "Checkliste für Bauübergabe- und
Revisionsunterlagen"
(https://www.blb.nrw.de/BLB_Hauptauftritt/Service/Stand
ards/in
dex.php) aufgeführt.

Die Übergabe der Dokumentations- und
Revisionsunterlagen
erfolgt als Papierausdruck und in gleicher Struktur als
PDF-Datensatz.
Menge: 1,000 psch
Kostengruppe DIN 276 2018-12: 300000000

**10.03.0020 Bautagesberichte**
Der Auftragnehmer hat Bautagesberichte zu führen und
dem Auftraggeber wöchentlich zu übergeben. Sie müssen
alle Angaben enthalten, die für die Ausführung und
Abrechnung des Auftrages von Bedeutung sein können.
Dies sind insbesondere
- Beginn und Ende der täglichen Arbeitszeit,
- Wetter, Temperaturen,
- Anzahl und Qualifikation der auf der Baustelle
beschäftigten Arbeitskräfte,
- eingesetzte Nachunternehmer/andere Unternehmer,
- Anzahl und Art der eingesetzten Großgeräte sowie
deren Zu- und Abgang,
- Anlieferung von Hauptbaustoffen,
- Art, Umfang und Ort der geleisteten Arbeiten mit den
wesentlichen Angaben über den Baufortschritt (Beginn
und Ende von Leistungen größeren Umfanges,
Betonierungszeiten und dergleichen),
- Behinderung und Unterbrechung der Ausführung,
- Arbeitseinstellung mit Angabe der Gründe,
- Unfälle und sonstige wichtige Vorkommnisse.
Die Bautagesberichte sind mit einer Digitalfoto-
Dokumentation zu ergänzen.
Menge: 1,000 psch
Kostengruppe DIN 276 2018-12: 300000000

**10.03.0030 Führen eines Abfallnachweisbuches**
Abfallnachweisbuchführung
Abfallnachweisbuch für die kompletten Rückbaumaßnahme
nach Vorgaben des Auftraggebers für:
-  besonders überwachungsbedürftige Abfälle (im
  Nachweisverfahren) zur Entsorgung/ Verwertung
-  mineralische Bausubstanz bis einschl. Z2 zur
  Entsorgung/ Verwertung
-  alle anderen Abfälle, die beim Rückbau
anfallen, zur
  Verwertung/ Entsorgung

Das Abfallnachweisbuch ist baubegleitend zu erstellen
und
mindestens 14-tägig der Bauüberwachung vorzulegen. Zu
dokumentieren sind getrennt nach Abfallart:
-  Abfallart, LV - Position, gegebenenfalls
Deklaration,
-  Nachweis über Menge, Verwertungs- oder
  Entsorgungsort (z.B. Begleitscheine,
Entsorgungs-und
  Verwertungsnachweise, Wiegescheine),
-  Zusammenstellung der gesamtmengen pro
Abfallart
-  Übergabe des Abfallnachweisbuches an den AG in
  dreifacher Ausfertigung
Menge: 1,000 psch
Kostengruppe DIN 276 2018-12: 300000000

### Titel 20 Abbrucharbeiten

#### Untertitel 20.01 Abbrucharbeiten Fassade

**20.01.0010 Außenwand Glas-Hohlbaustein abbrechen schadstoffbelastet 11kN/m3 D 11,5 cm Geräteeinsatz mgl. Stoffe laden LKW AN ges.Ve**
STLB-Bau 2025-10 084
Abbruch der Außenwand aus Glas-Hohlbausteinen, im
Rahmen
einer Totalabbruchmaßnahme, schadstoffbelastet,
Schadstoff
Asbest TRGS 519,
weitere Schadstoffe '
Asbesthaltige Fugendichtungsmasse zwischen
Glasbausteinen
u. Stahlstützen lösen, verpacken'

Abfall ist gefährlich, Wichte des Abbruchstoffes DIN EN
1991-1-1 11 kN/m3,
Abbruchdicke '11,5' cm, Ausführung innerhalb des
Bauwerks,
Ausführung im Erdgeschoss, Arbeitshöhe bis 4,5 m,
Geräteeinsatz ist möglich, max. Gesamtgewicht bis 5 t,
aufgenommene Stoffe sammeln, auf LKW des AN laden,
die Entsorgung wird gesondert vergütet.
Menge: 106,000 m2
Leistungsbereich: 084
Kostengruppe DIN 276 2018-12: 300000000

**20.01.0020 Fenster Stahl abbrechen nicht schadstoffbelastet 13-14m2 Rahmen-D 68 mm Glas-D 10 mm Geräteeinsatz mgl. Stoffe laden LKW**
STLB-Bau 2025-10 084
Abbruch des Fensters, des Einfachfensters, mit
Verglasung,
4-teilig, aus Stahl, im Rahmen einer
Totalabbruchmaßnahme,
nicht schadstoffbelastet,
Abfall ist nicht gefährlich, Einzelfläche über 13 bis
14 m2,
einschl. Blendrahmen,
Dicke Rahmen '68' mm,
Dicke Verglasung '10' mm, Ausführung innerhalb des
Bauwerks, Arbeitshöhe bis 3 m, Geräteeinsatz ist
möglich,
aufgenommene Stoffe sammeln, auf LKW des AN laden,
die Entsorgung wird gesondert vergütet.
Menge: 82,000 m2
Leistungsbereich: 084
Kostengruppe DIN 276 2018-12: 300000000

**20.01.0030 Tür Stahl abbrechen nicht schadstoffbelastet B 4600 mm H 4800 mm Rahmen-D 68 mm Glas-D 10 mm Geräteeinsatz mgl. Stoffe l**
STLB-Bau 2025-10 084
Abbruch der Tür, mit Verglasung, der Falttür
4-flügelig, aus
Stahl, im Rahmen einer Totalabbruchmaßnahme, nicht
schadstoffbelastet,
Abfall ist nicht gefährlich,
Breite Nennmaß Wandöffnung '4600' mm,
Höhe Nennmaß Wandöffnung '4800' mm, einschl.
Blendrahmen,
Dicke Rahmen '68' mm,
Dicke Verglasung '10' mm, einschl. Beschlag, Ausführung
innerhalb des Bauwerks, Arbeitshöhe bis 6 m,
Geräteeinsatz ist
möglich,
aufgenommene Stoffe sammeln, auf LKW des AN laden,
die Entsorgung wird gesondert vergütet.
Menge: 2,000 St
Leistungsbereich: 084
Kostengruppe DIN 276 2018-12: 300000000

**20.01.0040 Tür Alu besch abbrechen nicht schadstoffbelastet B 2450 mm H 2750 mm Glas-D 10 mm Türblatt-D 40 mm Geräteeinsatz mgl. St**
STLB-Bau 2025-10 084
Abbruch der Tür, mit Verglasung, der Außentür
2-flügelig, aus
beschichtetem Aluminium, im Rahmen einer
Totalabbruchmaßnahme, nicht schadstoffbelastet,
Abfall ist nicht gefährlich,
Breite Nennmaß Wandöffnung '2450' mm,
Höhe Nennmaß Wandöffnung '2750' mm, einschl.
Blendrahmen,
Dicke Verglasung '10' mm, einschl. Beschlag,
Türblattdicke '40' mm, Ausführung innerhalb des
Bauwerks,
Arbeitshöhe bis 3 m, Geräteeinsatz ist möglich,
aufgenommene Stoffe sammeln, auf LKW des AN laden,
die Entsorgung wird gesondert vergütet.
Menge: 2,000 St
Leistungsbereich: 084
Kostengruppe DIN 276 2018-12: 300000000

**20.01.0050 Tür Stahl verz abbrechen nicht schadstoffbelastet B 1000 mm H 2000 mm Türblatt-D 40 mm Geräteeinsatz mgl. Stoffe laden L**
STLB-Bau 2025-10 084
Abbruch der Tür, der Außentür einflügelig, aus
verzinktem
Stahl, im Rahmen einer Totalabbruchmaßnahme, nicht
schadstoffbelastet,
Abfall ist nicht gefährlich,
Breite Nennmaß Wandöffnung '1000' mm,
Höhe Nennmaß Wandöffnung '2000' mm, einschl.
Blendrahmen, einschl. Beschlag,
Türblattdicke '40' mm, Ausführung innerhalb des
Bauwerks,
Arbeitshöhe bis 3 m, Geräteeinsatz ist möglich,
aufgenommene Stoffe sammeln, auf LKW des AN laden,
die Entsorgung wird gesondert vergütet.
Menge: 1,000 St
Leistungsbereich: 084
Kostengruppe DIN 276 2018-12: 300000000

**20.01.0060 Außenwand Mauerziegel abbrechen nicht schadstoffbelastet 15kN/m3 D 38 cm Geräteeinsatz mgl. Stoffe laden LKW AN ges.Verg**
STLB-Bau 2025-10 084
Abbruch der Außenwand aus Mauerwerk aus Mauerziegel,
ohne Bekleidungen und Beschichtungen, im Rahmen einer
Teilabbruchmaßnahme, nicht schadstoffbelastet,
Abfall ist nicht gefährlich, Werte gemäß
Ersatzbaustoffverordnung 2023 sind eingehalten,
Charakterisierung gemischter Bauschutt Klasse RC-1
nach EBV
2023, Anlage 1, Tabelle 1, Wichte des Abbruchstoffes
DIN EN
1991-1-1 15 kN/m3,
Abbruchdicke '38' cm, Ausführung innerhalb des
Bauwerks,
Ausführung im Erdgeschoss, Arbeitshöhe bis 3 m,
Geräteeinsatz ist möglich, max. Gesamtgewicht bis 5 t,
aufgenommene Stoffe sammeln, ohne Zerkleinerung, auf
LKW
des AN laden,
die Entsorgung wird gesondert vergütet.
Menge: 11,000 m3
Leistungsbereich: 084
Kostengruppe DIN 276 2018-12: 300000000

**20.01.0070 Außenwand Mauerziegel abbrechen nicht schadstoffbelastet 15kN/m3 D 38,5 cm Geräteeinsatz mgl. Stoffe laden LKW AN ges.Ve**
STLB-Bau 2025-10 084
Abbruch der Außenwand aus Mauerwerk aus Mauerziegel,
ohne Bekleidungen und Beschichtungen, im Rahmen einer
Totalabbruchmaßnahme, nicht schadstoffbelastet,
Abfall ist nicht gefährlich, Werte gemäß
Ersatzbaustoffverordnung 2023 sind eingehalten,
Charakterisierung gemischter Bauschutt Klasse RC-1
nach EBV
2023, Anlage 1, Tabelle 1, Wichte des Abbruchstoffes
DIN EN
1991-1-1 15 kN/m3,
Abbruchdicke '38,5' cm, Ausführung innerhalb des
Bauwerks,
Arbeitshöhe bis 8 m,
Geräteeinsatz ist möglich, max. Gesamtgewicht bis 5 t,
aufgenommene Stoffe sammeln, ohne Zerkleinerung, auf
LKW
des AN laden, Mengenermittlung nach Aufmaß,
die Entsorgung wird gesondert vergütet, Ausführung
gemäß
Einzelbeschreibung,
Einzelbeschreibungs-Nr '
in Kleinflächen'
.
Menge: 3,000 m3
Leistungsbereich: 084
Kostengruppe DIN 276 2018-12: 300000000

#### Untertitel 20.02 Abbrucharbeiten Innenraum

**20.02.0010 Entrümpelung Gebäude**
Entrümpelung des Gebäudes und die ordnungsgemäße
Entsorgung des Entrümpelungsgutes, bestehend aus
diversen
Möbeln wie Stühle, Tische, Regale, Tafeln, Garderoben,
etc.
Inklusive Abtransport

Aufgenommene Stoffe sammeln, im Behälter des AN lagern,
Behältergröße nach Wahl des AN, auf LKW des AN laden.
Abfall ist nicht gefährlich, nicht schadstoffbelastet,
die Entsorgung wird gesondert vergütet

Die Menge der Möblierung ist unbekannt, mit Mehr- oder
Minderleistungen ist hier zu rechnen, Abrechnung nach
Wiegeschein
Menge: 1,000 t
Kostengruppe DIN 276 2018-12: 300000000

**20.02.0020 Volumenstromregelgerät Wärmeübertr. abbrechen nicht schadstoffbelastet 50-100kg v.Hand Stoffe laden LKW AN ges.Vergüt.En**
STLB-Bau 2025-10 084
Abbruch des Volumenstromregelgerätes RLT mit
Wärmeübertrager, Wärmeübertrager aus Aluminiumrohre und
-lamellen, Stahlsammelrohre beschichtet, Gehäuse aus
verzinktem Stahl, im Rahmen einer Totalabbruchmaßnahme,
nicht schadstoffbelastet,
Abfall ist nicht gefährlich, Einzelgewicht über 50 bis
100 kg,
Ausführung innerhalb des Bauwerks,
Arbeitshöhe
bis 5,5 m über der Standfläche des hierfür
erforderlichen
Gerüstes,
Gerüst wird gesondert vergütet, vor Ort zerlegbar,
Abbruch von
Hand/mit handgeführten Kleingeräten,
aufgenommene Stoffe sammeln, in vom AN gestellten
Behälter
lagern, Behältergröße nach Wahl des AN, auf LKW des AN
laden,
die Entsorgung wird gesondert vergütet.
Menge: 4,000 St
Leistungsbereich: 084
Kostengruppe DIN 276 2018-12: 300000000

**20.02.0030 Auf/Ansatzleuchte abbrechen v.Hand Stoffe laden LKW AN ges.Vergüt.Entsorg.**
STLB-Bau 2025-10 084
Abbruch Aufsatz- und Ansatzleuchte, Gehäuse aus
beschichtetem Aluminium, für Decke, Bauform eckig,
einschl.
einem Leuchtmittel, im Rahmen einer
Teilabbruchmaßnahme,
schadstoffbelastet, Schadstoff Quecksilber, Schadstoff
2 Arsen,
Abfall ist nicht gefährlich, Einzelgewicht bis 10 kg,
Ausführung
innerhalb des Bauwerks, Arbeitshöhe bis 8 m, Abbruch
von
Hand/mit handgeführten Kleingeräten, Ausführung
staubarm
TRGS 559,
aufgenommene Stoffe sammeln, in vom AN gestellten
Behälter
lagern, Behältergröße nach Wahl des AN, auf LKW des AN
laden,
Entsorgung wird gesondert vergütet.
Menge: 48,000 St
Leistungsbereich: 084
Kostengruppe DIN 276 2018-12: 300000000

**20.02.0040 Kabel/Leitung Alu 10mm2 maxAnzLeiter 5 St abbrechen nicht schadstoffbelastet v.Hand Stoffe laden LKW AN ges.Vergüt.Entso**
STLB-Bau 2025-10 084
Abbruch Kabel/Leitung, Kabelleiter aus Aluminium,
Leiterquerschnitt 10 mm2,
max. Leiteranzahl '5' St, im Rahmen einer
Totalabbruchmaßnahme, nicht schadstoffbelastet,
Abfall ist nicht gefährlich, vorwiegende Verlegeart
auf Putz,
Ausführung innerhalb des Bauwerks, Arbeitshöhe bis 8 m,
Abbruch von Hand/mit handgeführten Kleingeräten,
aufgenommene Stoffe zur Entsorgung sortieren, sammeln,
auf
LKW des AN laden, Mengenermittlung nach Aufmaß,
die Entsorgung wird gesondert vergütet.
Menge: 200,000 m
Leistungsbereich: 084
Kostengruppe DIN 276 2018-12: 300000000

**20.02.0050 Kabel/Leitung Alu 25mm2 maxAnzLeiter 5 St abbrechen schadstoffbelastet v.Hand Stoffe laden LKW AN ges.Vergüt.Entsorg.**
STLB-Bau 2025-10 084
Abbruch Kabel/Leitung, Kabelleiter aus Aluminium,
Leiterquerschnitt 25 mm2,
max. Leiteranzahl '5' St, im Rahmen einer
Totalabbruchmaßnahme, schadstoffbelastet, Schadstoff
Benzol
TRGS 524, DGUV-Regel 101-004,
Abfall ist gefährlich, vorwiegende Verlegeart auf Putz,
Ausführung innerhalb des Bauwerks, Arbeitshöhe bis 8 m,
Abbruch von Hand/mit handgeführten Kleingeräten,
Ausführung
staubarm TRGS 559, aufgenommene Stoffe zur Entsorgung
sortieren, sammeln, im Behälter des AN lagern,
Behältergröße
nach Wahl des AN, auf LKW des AN laden,
Mengenermittlung
nach Aufmaß,
die Entsorgung wird gesondert vergütet.
Menge: 100,000 m
Leistungsbereich: 084
Kostengruppe DIN 276 2018-12: 300000000

**20.02.0060 Kabelkanal Kunststoff B 300 mm H 120 mm abbrechen nicht schadstoffbelastet Stoffe laden LKW AN ges.Vergüt.Entsorg.**
STLB-Bau 2025-10 084
Abbruch des Kabelkanals aus Kunststoff,
Innenmaß Breite '300' mm,
Innenmaß Höhe '120' mm, im Rahmen einer
Totalabbruchmaßnahme, nicht schadstoffbelastet,
Abfall ist nicht gefährlich, Arbeitshöhe über 5,5 bis
7,5 m über
der Standfläche des hierfür erforderlichen Gerüstes,
Gerüst wird
gesondert vergütet,
aufgenommene Stoffe sammeln, im Behälter des AN lagern,
Behältergröße nach Wahl des AN, auf LKW des AN laden,
die Entsorgung wird gesondert vergütet.
Menge: 200,000 m
Leistungsbereich: 084
Kostengruppe DIN 276 2018-12: 300000000

**20.02.0070 Blitzschutz-Erdungsltg Alu 16mm2 abbrechen nicht schadstoffbelastet Geräteeinsatz mgl. Stoffe laden LKW AN ges.Vergüt.En**
STLB-Bau 2025-10 084
Abbruch Blitzschutz-/Erdungsleitung, Kabelleiter aus
Aluminium,
Leiterquerschnitt 16 mm2, im Rahmen einer
Totalabbruchmaßnahme, nicht schadstoffbelastet,
Abfall ist nicht gefährlich, vorwiegende Verlegeart
auf Belag,
Ausführung im Freien, Arbeitshöhe bis 8 m,
Geräteeinsatz ist
möglich, max. Gesamtgewicht der Geräte ohne
Beschränkung,
aufgenommene Stoffe sammeln, auf LKW des AN laden,
Mengenermittlung nach Aufmaß,
die Entsorgung wird gesondert vergütet.
Menge: 500,000 m
Leistungsbereich: 084
Kostengruppe DIN 276 2018-12: 300000000

**20.02.0080 Tür Holz/Holzwerkstoff abbrechen nicht schadstoffbelastet B 2500 mm H 2580 mm Maulweite/WD 240mm Türblatt-D 40 mm Geräte**
STLB-Bau 2025-10 084
Abbruch der Tür, Innentür, 2-flügelig, aus
Holz/Holzwerkstoff, im
Rahmen einer Totalabbruchmaßnahme, nicht
schadstoffbelastet,
Abfall ist nicht gefährlich, Altholzkategorie A II,
Breite Nennmaß Wandöffnung '2500' mm,
Höhe Nennmaß Wandöffnung '2580' mm,
Maulweite/Wanddicke 240 mm,
Türblattdicke '40' mm, einschl. Beschlag, einschl.
Zarge,
Ausführung innerhalb des Bauwerks, Arbeitshöhe bis 3 m,
Geräteeinsatz ist möglich,
aufgenommene Stoffe sammeln, auf LKW des AN laden,
die Entsorgung wird gesondert vergütet.
Menge: 2,000 St
Leistungsbereich: 084
Kostengruppe DIN 276 2018-12: 300000000

**20.02.0090 Tür Holz/Holzwerkstoff abbrechen nicht schadstoffbelastet B 1000 mm H 2135 mm Maulweite/WD 240mm Türblatt-D 40 mm Geräte**
STLB-Bau 2025-10 084
Abbruch der Tür, Innentür, einflügelig, aus
Holz/Holzwerkstoff,
im Rahmen einer Totalabbruchmaßnahme, nicht
schadstoffbelastet,
Abfall ist nicht gefährlich, Altholzkategorie A II,
Breite Nennmaß Wandöffnung '1000' mm,
Höhe Nennmaß Wandöffnung '2135' mm,
Maulweite/Wanddicke 240 mm,
Türblattdicke '40' mm, einschl. Beschlag, einschl.
Zarge,
Ausführung innerhalb des Bauwerks, Arbeitshöhe bis
3,65 m,
Geräteeinsatz ist möglich,
aufgenommene Stoffe sammeln, auf LKW des AN laden,
die Entsorgung wird gesondert vergütet.
Menge: 2,000 St
Leistungsbereich: 084
Kostengruppe DIN 276 2018-12: 300000000

**20.02.0100 Decke Stahlbeton abbrechen nicht schadstoffbelastet 24kN/m3 D 10 cm Geräteeinsatz mgl. Stoffe laden LKW AN ges.Vergüt.En**
STLB-Bau 2025-10 084
Abbruch der Decke aus Stahlbeton, Normalbeton,
Betonfestigkeitsklasse nach Prüfung,
Betonfestigkeitsklasse '
B300 St'

ohne Bekleidungen und Beschichtungen, im Rahmen einer
Totalabbruchmaßnahme, nicht schadstoffbelastet,
Abfall ist nicht gefährlich, Zuordnung LAGA Z 0
(uneingeschränkter Einbau), Wichte des Abbruchstoffes
DIN
EN 1991-1-1 24 kN/m3,
Abbruchdicke '10' cm, Ausführung innerhalb des
Bauwerks,
Arbeitshöhe bis 3,65 m,
Geräteeinsatz ist möglich, max. Gesamtgewicht bis 5 t,
aufgenommene Stoffe sammeln, ohne Zerkleinerung, auf
LKW
des AN laden, Mengenermittlung nach Aufmaß,
die Entsorgung wird gesondert vergütet.
Menge: 1,600 m3
Leistungsbereich: 084
Kostengruppe DIN 276 2018-12: 300000000

**20.02.0110 Innenwand KS abbrechen nicht schadstoffbelastet 15kN/m3 D 30 cm Geräteeinsatz mgl. Stoffe laden LKW AN ges.Vergüt.Entsor**
STLB-Bau 2025-10 084
Abbruch der Innenwand aus Mauerwerk aus Kalksandstein,
einschl. Fliesen, einseitig, im Rahmen einer
Totalabbruchmaßnahme, nicht schadstoffbelastet,
Abfall ist nicht gefährlich, Zuordnung LAGA Z 0
(uneingeschränkter Einbau), Wichte des Abbruchstoffes
DIN
EN 1991-1-1 15 kN/m3,
Abbruchdicke '30' cm, Ausführung innerhalb des
Bauwerks,
Arbeitshöhe bis 3 m,
Geräteeinsatz ist möglich, max. Gesamtgewicht bis 5 t,
aufgenommene Stoffe sammeln, ohne Zerkleinerung, auf
LKW
des AN laden, Mengenermittlung nach Aufmaß,
die Entsorgung wird gesondert vergütet.
Menge: 8,000 m3
Leistungsbereich: 084
Kostengruppe DIN 276 2018-12: 300000000

**20.02.0120 Innenwand KS abbrechen nicht schadstoffbelastet 15kN/m3 D 12,5 cm Geräteeinsatz mgl. Stoffe laden LKW AN ges.Vergüt.Ents**
STLB-Bau 2025-10 084
Abbruch der Innenwand aus Mauerwerk aus Kalksandstein,
einschl. Fliesen, einseitig, im Rahmen einer
Totalabbruchmaßnahme, nicht schadstoffbelastet,
Abfall ist nicht gefährlich, Zuordnung LAGA Z 0
(uneingeschränkter Einbau), Wichte des Abbruchstoffes
DIN
EN 1991-1-1 15 kN/m3,
Abbruchdicke '12,5' cm, Ausführung innerhalb des
Bauwerks,
Arbeitshöhe bis 3 m,
Geräteeinsatz ist möglich, max. Gesamtgewicht bis 5 t,
aufgenommene Stoffe sammeln, ohne Zerkleinerung, auf
LKW
des AN laden, Mengenermittlung nach Aufmaß,
die Entsorgung wird gesondert vergütet.
Menge: 52,000 m2
Leistungsbereich: 084
Kostengruppe DIN 276 2018-12: 300000000

**20.02.0130 Innenwand Mauerziegel abbrechen nicht schadstoffbelastet 15kN/m3 D 12,5 cm Geräteeinsatz mgl. Stoffe laden LKW AN ges.Ve**
STLB-Bau 2025-10 084
Abbruch der Innenwand aus Mauerwerk aus Mauerziegel,
ohne
Bekleidungen und Beschichtungen, im Rahmen einer
Totalabbruchmaßnahme, nicht schadstoffbelastet,
Abfall ist nicht gefährlich, Werte gemäß
Ersatzbaustoffverordnung 2023 sind eingehalten,
Charakterisierung gemischter Bauschutt Klasse RC-1
nach EBV
2023, Anlage 1, Tabelle 1, Wichte des Abbruchstoffes
DIN EN
1991-1-1 15 kN/m3,
Abbruchdicke '12,5' cm, Ausführung innerhalb des
Bauwerks,
Arbeitshöhe bis 8 m,
Geräteeinsatz ist möglich, max. Gesamtgewicht bis 5 t,
aufgenommene Stoffe sammeln, ohne Zerkleinerung, auf
LKW
des AN laden, Mengenermittlung nach Aufmaß,
die Entsorgung wird gesondert vergütet, Ausführung
gemäß
Einzelbeschreibung,
Einzelbeschreibungs-Nr '
in Kleinflächen < 1,0m²'
.
Menge: 10,000 m2
Leistungsbereich: 084
Kostengruppe DIN 276 2018-12: 300000000

**20.02.0140 Gitter Stahl abbrechen nicht schadstoffbelastet H 4500 mm B 5000 mm Stäbe waager. senkr. Abst. 5cm Geräteeinsatz mgl. St**
STLB-Bau 2025-10 084
Abbruch des Gitters, aus Stahl, im Rahmen einer
Totalabbruchmaßnahme, nicht schadstoffbelastet,
Abfall ist nicht gefährlich,
Höhe '4500' mm,
Breite '5000' mm, Stäbe waagerecht und senkrecht,
Stababstand 5 cm, Stab-Profil rund, als Vollprofil,
Durchmesser
20 mm, Befestigungsuntergrund Beton, Arbeitshöhe über
3,5
bis 5,5 m über der Standfläche des hierfür
erforderlichen
Gerüstes, Gerüst wird gesondert vergütet,
Geräteeinsatz ist möglich,
aufgenommene Stoffe sammeln, auf LKW des AN laden,
Mengenermittlung nach Aufmaß,
die Entsorgung wird gesondert vergütet.
Menge: 11,500 m
Leistungsbereich: 084
Kostengruppe DIN 276 2018-12: 300000000

**20.02.0150 Bodenbelag Fliese/Pl. D 10-15mm Reste abbrechen schadstoffbelastet 20kN/m3 Geräteeinsatz mgl. Stoffe laden LKW AN ges.Ve**
STLB-Bau 2025-10 084
Abbruch des Bodenbelages, aus Spaltplatten,
kleinformatig,
Dicke über 10 bis 15 mm, einschl. Entfernen von
Kleberesten/Mörtelresten, im Rahmen einer
Totalabbruchmaßnahme, schadstoffbelastet, Schadstoff
Benzol
TRGS 524, DGUV-Regel 101-004,
weitere Schadstoffe '
Bitumengemisch unterhalb der Bodenfliese'

Abfall ist nicht gefährlich, Werte gemäß
Ersatzbaustoffverordnung 2023 sind eingehalten,
Charakterisierung gemischter Bauschutt Klasse RC-1
nach EBV
2023, Anlage 1, Tabelle 1, Wichte des Abbruchstoffes
DIN EN
1991-1-1 20 kN/m3, Ausführung innerhalb des Bauwerks,
Geräteeinsatz ist möglich,
aufgenommene Stoffe sammeln, auf LKW des AN laden,
die Entsorgung wird gesondert vergütet.
Menge: 7,000 m2
Leistungsbereich: 084
Kostengruppe DIN 276 2018-12: 300000000

**20.02.0160 Bodenbelag PVC-Bodenbelag abbrechen nicht schadstoffbelastet 10kN/m3 D 0,4 cm Geräteeinsatz mgl. Stoffe laden LKW AN ges**
STLB-Bau 2025-10 084
Abbruch von Bodenbelag aus PVC, im Rahmen einer
Totalabbruchmaßnahme, nicht schadstoffbelastet,
Abfall ist nicht gefährlich, geklebt, Wichte des
Abbruchstoffes
DIN EN 1991-1-1 10 kN/m3,
Abbruchdicke '0,4' cm, Ausführung innerhalb des
Bauwerks,
Geräteeinsatz ist möglich, Ausführung staubarm TRGS
559,
aufgenommene Stoffe sammeln, auf LKW des AN laden,
die Entsorgung wird gesondert vergütet.
Menge: 12,000 m2
Leistungsbereich: 084
Kostengruppe DIN 276 2018-12: 300000000

**20.02.0170 Bodenbelag Gussasphaltestrich abbrechen schadstoffbelastet D 6 cm 20kN/m3 Geräteeinsatz mgl. Stoffe laden LKW AN ges.Ver**
STLB-Bau 2025-10 084
Abbruch des Bodenbelages aus Gussasphaltestrich, als
Estrich
auf Trennschicht, ohne Beläge und Beschichtungen, im
Rahmen einer Totalabbruchmaßnahme, schadstoffbelastet,
Schadstoff Asbest TRGS 519, Schadstoff 2 PAK TRGS 524,
DGUV-Regel 101-004, TRGS 551,
Abfall ist gefährlich, belastet nach Deponieverordnung
für DK III,
Abbruchdicke '6' cm, Wichte des Abbruchstoffes DIN EN
1991-1-1 20 kN/m3, Ausführung innerhalb des Bauwerks,
Geräteeinsatz ist möglich, max. Gesamtgewicht bis 5 t,
Ausführung staubarm TRGS 559,
aufgenommene Stoffe sammeln, im flüssigkeitsdichten,
geschlossenen Behälter des AN lagern, Behältergröße
nach
Wahl des AN, auf LKW des AN laden, Mengenermittlung
nach
Aufmaß,
die Entsorgung wird gesondert vergütet.
Menge: 971,000 m2
Leistungsbereich: 084
Kostengruppe DIN 276 2018-12: 300000000

**20.02.0180 Bodenbelag Gussasphaltestrich abbrechen schadstoffbelastet D 6 cm 20kN/m3 Geräteeinsatz mgl. Stoffe laden LKW AN ges.Ver**
STLB-Bau 2025-10 084
Abbruch des Bodenbelages aus Gussasphaltestrich, als
Estrich
auf Trennschicht, ohne Beläge und Beschichtungen, im
Rahmen einer Totalabbruchmaßnahme, schadstoffbelastet,
Schadstoff PAK TRGS 524, DGUV-Regel 101-004, TRGS 551,
Abfall ist nicht gefährlich, Werte gemäß
Ersatzbaustoffverordnung 2023 sind eingehalten,
Verwertungsklasse A, RuVA-StB 01, Fassung 2005,
Abbruchdicke '6' cm, Wichte des Abbruchstoffes DIN EN
1991-1-1 20 kN/m3, Ausführung innerhalb des Bauwerks,
Ausführung im Erdgeschoss,
Geräteeinsatz ist möglich, max. Gesamtgewicht bis 5 t,
Ausführung staubarm TRGS 559,
aufgenommene Stoffe sammeln, im flüssigkeitsdichten,
geschlossenen Behälter des AN lagern, Behältergröße
nach
Wahl des AN, auf LKW des AN laden, Mengenermittlung
nach
Aufmaß,
die Entsorgung wird gesondert vergütet, Ausführung
gemäß
Einzelbeschreibung,
Einzelbeschreibungs-Nr '
in Kleinflächen < 1,0m²'
.
Menge: 10,000 m2
Leistungsbereich: 084
Kostengruppe DIN 276 2018-12: 300000000

**20.02.0190 Sperrschicht Fußboden Bitumenbahn einlagig D 1-2mm abbrechen nicht schadstoffbelastet Geräteeinsatz mgl. Stoffe laden LK**
STLB-Bau 2025-10 084
Abbruch der Sperrschicht unter Fußboden, Bitumenbahn,
einlagig, Bahnendicke über 1 bis 2 mm, verklebt, im
Rahmen
einer Totalabbruchmaßnahme, nicht schadstoffbelastet,
Abfall ist nicht gefährlich, Geräteeinsatz ist
möglich, Ausführung
innerhalb des Bauwerks,
aufgenommene Stoffe sammeln, im Behälter des AN lagern,
Behältergröße nach Wahl des AN, auf LKW des AN laden,
die Entsorgung wird gesondert vergütet.
Menge: 6,000 m2
Leistungsbereich: 084
Kostengruppe DIN 276 2018-12: 300000000

**20.02.0200 Sperrschicht Fußboden Bitumenbahn einlagig D 1-2mm abbrechen nicht schadstoffbelastet Geräteeinsatz mgl. Stoffe laden LK**
STLB-Bau 2025-10 084
Abbruch der Sperrschicht unter Fußboden, Bitumenbahn,
einlagig, Bahnendicke über 1 bis 2 mm, verklebt, im
Rahmen
einer Totalabbruchmaßnahme, nicht schadstoffbelastet,
Abfall ist nicht gefährlich, Geräteeinsatz ist
möglich, Ausführung
innerhalb des Bauwerks,
aufgenommene Stoffe sammeln, im Behälter des AN lagern,
Behältergröße nach Wahl des AN, auf LKW des AN laden,
Mengenermittlung nach Aufmaß,
die Entsorgung wird gesondert vergütet, Ausführung
gemäß
Einzelbeschreibung,
Einzelbeschreibungs-Nr '
in Kleinflächen < 1,0m²'
.
Menge: 3,000 m2
Leistungsbereich: 084
Kostengruppe DIN 276 2018-12: 300000000

**20.02.0210 Bodenbelagsprofile aufnehmen Metall geschraubt B 25-30mm H 20-25mm L bis 120cm Geräteeinsatz mgl. laden LKW AN**
STLB-Bau 2025-10 084
Bodenbelagsprofile aufnehmen, aus Metall, geschraubt,
im
Rahmen einer Totalabbruchmaßnahme, nicht
schadstoffbelastet, Abfall ist nicht gefährlich,
sichtbare Breite
über 25 bis 30 mm, sichtbare Höhe über 20 bis 25 mm,
Länge
bis 120 cm, Ausführung innerhalb des Bauwerks,
Geräteeinsatz
ist möglich, aufgenommene Stoffe sammeln, auf LKW des
AN
laden, Mengenermittlung nach Aufmaß, Entsorgung wird
gesondert vergütet.
Menge: 10,000 m
Leistungsbereich: 084
Kostengruppe DIN 276 2018-12: 300000000

#### Untertitel 20.03 Abbrucharbeiten Sanitär

**20.03.0010 Sanitärtrennwand Holz/Holzwerkstoff abbrechen nicht schadstoffbelastet D 8 cm 7,5kN/m3 Geräteeinsatz mgl. Stoffe laden L**
STLB-Bau 2025-10 084
Abbruch der Sanitärtrennwand aus Holz/Holzwerkstoff, im
Rahmen einer Totalabbruchmaßnahme, nicht
schadstoffbelastet,
Abfall ist nicht gefährlich, Altholzkategorie A I,
Abbruchdicke '8' cm, Wichte des Abbruchstoffes DIN EN
1991-1-1 7,5 kN/m3, Ausführung innerhalb des Bauwerks,
Ausführung im Erdgeschoss, Arbeitshöhe bis 3 m,
Geräteeinsatz ist möglich, max. Gesamtgewicht bis 5 t,
aufgenommene Stoffe sammeln, auf LKW des AN laden,
Mengenermittlung nach Aufmaß,
die Entsorgung wird gesondert vergütet.
Menge: 2,000 m2
Leistungsbereich: 084
Kostengruppe DIN 276 2018-12: 300000000

**20.03.0020 Urinal Sanitärporzellan abbrechen nicht schadstoffbelastet 15-20kg v.Hand Stoffe laden LKW AN ges.Vergüt.Entsorg.**
STLB-Bau 2025-10 084
Abbruch Urinal, aus Sanitärporzellan, im Rahmen einer
Totalabbruchmaßnahme, nicht schadstoffbelastet,
Abfall ist nicht gefährlich, einschl. Armaturen,
Entfernen der
Fugenabdichtung wird gesondert vergütet, Einzelgewicht
über
15 bis 20 kg, Ausführung innerhalb des Bauwerks,
Abbruch von
Hand/mit handgeführten Kleingeräten,
aufgenommene Stoffe sammeln, in vom AN gestellten
Behälter
lagern, Behältergröße nach Wahl des AN, auf LKW des AN
laden,
die Entsorgung wird gesondert vergütet.
Menge: 1,000 St
Leistungsbereich: 084
Kostengruppe DIN 276 2018-12: 300000000

**20.03.0030 WC Sanitärporzellan abbrechen nicht schadstoffbelastet H bis 290mm Ausladung 600-650mm 15-20kg v.Hand Stoffe laden LKW A**
STLB-Bau 2025-10 084
Abbruch WC, aus Sanitärporzellan, im Rahmen einer
Totalabbruchmaßnahme, nicht schadstoffbelastet,
Abfall ist nicht gefährlich, Höhe bis 290 mm,
Ausladung über
600 bis 650 mm, Einzelgewicht über 15 bis 20 kg,
Ausführung
innerhalb des Bauwerks, Abbruch von Hand/mit
handgeführten
Kleingeräten,
aufgenommene Stoffe sammeln, in vom AN gestellten
Behälter
lagern, Behältergröße nach Wahl des AN, auf LKW des AN
laden,
die Entsorgung wird gesondert vergütet.
Menge: 1,000 St
Leistungsbereich: 084
Kostengruppe DIN 276 2018-12: 300000000

**20.03.0040 Waschbecken Sanitärporzellan abbrechen nicht schadstoffbelastet B 400-450mm Ausladung 270-300mm 10-15kg v.Hand Stoffe**
STLB-Bau 2025-10 084
Abbruch Waschbecken, aus Sanitärporzellan, im Rahmen
einer
Totalabbruchmaßnahme, nicht schadstoffbelastet,
Abfall ist nicht gefährlich, einschl. Konsolen und
Halterungen,
Entfernen der Fugenabdichtung wird gesondert vergütet,
Breite
über 400 bis 450 mm, Ausladung über 270 bis 300 mm,
Einzelgewicht über 10 bis 15 kg, Ausführung innerhalb
des
Bauwerks, Abbruch von Hand/mit handgeführten
Kleingeräten,
aufgenommene Stoffe sammeln, und auf der Baustelle
lagern.
Menge: 1,000 St
Leistungsbereich: 084
Kostengruppe DIN 276 2018-12: 300000000

**20.03.0050 Ausgussbecken Stahl emailliert abbrechen nicht schadstoffbelastet B 500-550mm Ausladung 350-400mm 3-4kg v.Hand Stoffe la**
STLB-Bau 2025-10 084
Abbruch Ausgussbecken, aus emailliertem Stahl, im
Rahmen
einer Totalabbruchmaßnahme, nicht schadstoffbelastet,
Abfall ist nicht gefährlich, einschl. Konsolen und
Halterungen,
Entfernen der Fugenabdichtung wird gesondert vergütet,
Breite
über 500 bis 550 mm, Ausladung über 350 bis 400 mm,
Einzelgewicht über 3 bis 4 kg, Ausführung innerhalb des
Bauwerks, Abbruch von Hand/mit handgeführten
Kleingeräten,
aufgenommene Stoffe sammeln, in vom AN gestellten
Behälter
lagern, Behältergröße über 5 bis 7 m3, auf LKW des AN
laden,
die Entsorgung wird gesondert vergütet.
Menge: 1,000 St
Leistungsbereich: 084
Kostengruppe DIN 276 2018-12: 300000000

**20.03.0060 Heizkörper Guss abbrechen nicht schadstoffbelastet H 1100-1200mm T 100-125mm L 950-1000mm 15-20kg v.Hand Stoffe laden LK**
STLB-Bau 2025-10 084
Abbruch Heizkörper, aus Gusseisen, im Rahmen einer
Totalabbruchmaßnahme, nicht schadstoffbelastet,
Abfall ist nicht gefährlich, Bauhöhe über 1100 bis
1200 mm,
Bautiefe über 100 bis 125 mm, Baulänge über 950 bis
1000
mm, Einzelgewicht über 15 bis 20 kg, Ausführung
innerhalb des
Bauwerks,
Arbeitshöhe
bis 3,5 m über der Standfläche des hierfür
erforderlichen
Gerüstes, Abbruch von Hand/mit handgeführten
Kleingeräten,
aufgenommene Stoffe sammeln, auf LKW des AN laden,
die Entsorgung wird gesondert vergütet.
Menge: 1,000 St
Leistungsbereich: 084
Kostengruppe DIN 276 2018-12: 300000000

**20.03.0070 Rohrltg Formstück Befest. Kunststoff AD 100-150mm abbrechen nicht schadstoffbelastet v.Hand Stoffe laden LKW AN ges.Verg**
STLB-Bau 2025-10 084
Abbruch der Rohrleitung einschl. der Form- und
Verbindungsstücke und Befestigungen, aus Kunststoff,
Außendurchmesser über 100 bis 150 mm, im Gebäude, Höhe
bis 6 m, im Rahmen einer Totalabbruchmaßnahme, nicht
schadstoffbelastet,
Abfall ist nicht gefährlich,
Abbruch von Hand/mit handgeführten Kleingeräten,
aufgenommene Stoffe sammeln, auf LKW des AN laden,
Mengenermittlung nach Aufmaß,
die Entsorgung wird gesondert vergütet.
Menge: 100,000 m
Leistungsbereich: 084
Kostengruppe DIN 276 2018-12: 300000000

**20.03.0080 Rohrltg Formstück Befest. Kupfer abbrechen nicht schadstoffbelastet v.Hand Stoffe laden LKW AN ges.Vergüt.Entsorg.**
STLB-Bau 2025-10 084
Abbruch der Rohrleitung einschl. der Form- und
Verbindungsstücke und Befestigungen, aus Kupfer, im
Gebäude, Höhe bis 6 m, im Rahmen einer
Totalabbruchmaßnahme, nicht schadstoffbelastet,
Abfall ist nicht gefährlich,
Abbruch von Hand/mit handgeführten Kleingeräten,
aufgenommene Stoffe sammeln, auf LKW des AN laden,
Mengenermittlung nach Aufmaß,
die Entsorgung wird gesondert vergütet.
Menge: 100,000 m
Leistungsbereich: 084
Kostengruppe DIN 276 2018-12: 300000000

**20.03.0090 Rohrltg Formstück Befest. Stahl abbrechen nicht schadstoffbelastet v.Hand Stoffe laden LKW AN ges.Vergüt.Entsorg.**
STLB-Bau 2025-10 084
Abbruch der Rohrleitung einschl. der Form- und
Verbindungsstücke und Befestigungen, aus Stahl, im
Gebäude,
Höhe bis 6 m, im Rahmen einer Totalabbruchmaßnahme,
nicht
schadstoffbelastet,
Abfall ist nicht gefährlich,
Abbruch von Hand/mit handgeführten Kleingeräten,
aufgenommene Stoffe sammeln, auf LKW des AN laden,
Mengenermittlung nach Aufmaß,
die Entsorgung wird gesondert vergütet.
Menge: 100,000 m
Leistungsbereich: 084
Kostengruppe DIN 276 2018-12: 300000000

#### Untertitel 20.04 Abbrucharbeiten Dach

**20.04.0010 Dachabdichtung Bitumenbahn 4lagig D 7mm abbrechen schadstoffbelastet v.Hand Stoffe laden LKW AN ges.Vergüt.Entsorg.**
STLB-Bau 2025-10 084
Abbruch der Dachabdichtung, Bitumenbahn, 4-lagig,
Gesamtdicke der Abdichtungsbahnen 7 mm, verklebt, im
Rahmen einer Totalabbruchmaßnahme, schadstoffbelastet,
Schadstoff PAK TRGS 524, DGUV-Regel 101-004, TRGS 551,
Abfall ist nicht gefährlich, Arbeitshöhe über 7,5 bis
9,5 m über
der Standfläche des hierfür erforderlichen Gerüstes,
Gerüst wird
beigestellt/ist vorh.,
Abbruch von Hand/mit handgeführten Kleingeräten,
Ausführung
staubarm TRGS 559,
aufgenommene Stoffe sammeln, im flüssigkeitsdichten,
geschlossenen Behälter des AN lagern, Behältergröße
nach
Wahl des AN, auf LKW des AN laden, Mengenermittlung
nach
Aufmaß,
die Entsorgung wird gesondert vergütet.
Menge: 1110,000 m2
Leistungsbereich: 084
Kostengruppe DIN 276 2018-12: 300000000

**20.04.0020 Mehrstärken Bitumenbahn 5mm**
Mehrkosten bei höherer vorgefundener Bitumendicke der
vorgenannten Position.

Mehrpreis pro 5 mm Mehrstärke.
Menge: 1100,000 m2
Kostengruppe DIN 276 2018-12: 300000000

**20.04.0030 Ortgangabdeckung Alu D 0,7mm Zuschnitt-B 400mm abbrechen nicht schadstoffbelastet Geräteeinsatz mgl. Stoffe laden LKW AN**
STLB-Bau 2025-10 084
Abbruch Ortgangabdeckung, aus Aluminium, Dicke 0,7 mm,
Zuschnittbreite 400 mm, im Rahmen einer
Totalabbruchmaßnahme, nicht schadstoffbelastet,
Abfall ist nicht gefährlich, Arbeitshöhe über 7,5 bis
9,5 m über
der Standfläche des hierfür erforderlichen Gerüstes,
Gerüst wird
beigestellt/ist vorh.,
Geräteeinsatz ist möglich, max. Gesamtgewicht bis 5 t,
aufgenommene Stoffe sammeln, auf LKW des AN laden,
die Entsorgung wird gesondert vergütet.
Menge: 50,000 m
Leistungsbereich: 084
Kostengruppe DIN 276 2018-12: 300000000

**20.04.0040 Flachdachdämmung PS-Hartschaum abbrechen nicht schadstoffbelastet 0,3kN/m3 D 8 cm v.Hand Stoffe laden LKW AN ges.Vergüt.**
STLB-Bau 2025-10 084
Abbruch der Flachdachdämmung, Dämmschicht aus
Polystyrol-Hartschaum, als Platte, mechanisch
befestigt und
verklebt, im Rahmen einer Totalabbruchmaßnahme, nicht
schadstoffbelastet,
Abfall ist nicht gefährlich, Wichte des Abbruchstoffes
DIN EN
1991-1-1 0,3 kN/m3,
Abbruchdicke '8' cm, Ausführung im Freien, Arbeitshöhe
bis 8
m,
Abbruch von Hand/mit handgeführten Kleingeräten,
aufgenommene Stoffe sammeln, im Behälter des AN lagern,
Behältergröße nach Wahl des AN, auf LKW des AN laden,
Mengenermittlung nach Aufmaß,
die Entsorgung wird gesondert vergütet.
Menge: 1110,000 m2
Leistungsbereich: 084
Kostengruppe DIN 276 2018-12: 300000000

**20.04.0050 Flachdachdämmung Kork abbrechen schadstoffbelastet 3kN/m3 D 3 cm v.Hand Stoffe laden LKW AN ges.Vergüt.Entsorg.**
STLB-Bau 2025-10 084
Abbruch der Flachdachdämmung, Dämmschicht aus Kork, als
Platte, mechanisch befestigt und verklebt, im Rahmen
einer
Totalabbruchmaßnahme, schadstoffbelastet, Schadstoff
PAK
TRGS 524, DGUV-Regel 101-004, TRGS 551,
Abfall ist nicht gefährlich, Wichte des Abbruchstoffes
DIN EN
1991-1-1 3 kN/m3,
Abbruchdicke '3' cm, Ausführung im Freien, Arbeitshöhe
bis 8
m,
Abbruch von Hand/mit handgeführten Kleingeräten,
aufgenommene Stoffe sammeln, im flüssigkeitsdichten,
geschlossenen Behälter des AN lagern, Behältergröße
nach
Wahl des AN, auf LKW des AN laden, Mengenermittlung
nach
Aufmaß,
die Entsorgung wird gesondert vergütet.
Menge: 1110,000 m2
Leistungsbereich: 084
Kostengruppe DIN 276 2018-12: 300000000

**20.04.0060 Dachabdichtung Elastomerbahn einlagig D 1-2mm abbrechen nicht schadstoffbelastet v.Hand Stoffe laden LKW AN ges.Vergüt.E**
STLB-Bau 2025-10 084
Abbruch der Dachabdichtung, Elastomerbahn, einlagig,
Bahnendicke über 1 bis 2 mm, verklebt, im Rahmen einer
Totalabbruchmaßnahme, nicht schadstoffbelastet,
Abfall ist nicht gefährlich, Arbeitshöhe über 7,5 bis
9,5 m über
der Standfläche des hierfür erforderlichen Gerüstes,
Gerüst wird
beigestellt/ist vorh.,
Abbruch von Hand/mit handgeführten Kleingeräten,
aufgenommene Stoffe sammeln, auf LKW des AN laden,
Mengenermittlung nach Aufmaß,
die Entsorgung wird gesondert vergütet.
Menge: 1110,000 m2
Leistungsbereich: 084
Kostengruppe DIN 276 2018-12: 300000000

**20.04.0070 Decke Beton abbrechen schadstoffbelastet 7,5kN/m3 D 10 cm Geräteeinsatz mgl. Stoffe laden LKW AN ges.Vergüt.Entsorg.**
Abbruch der Decke aus unbewehrtem Beton, Porenbeton,
Siporexplatten, Betonfestigkeitsklasse G4

Nach freilegen der Transportanker und freischneiden
der Fugen
sind die Siporexplatten einzeln mit dem in der
Baustelleneinrichtung beschriebenen mobilen Kran vom
Dach
zu entfernen.

Plattengröße:
Länge: 5,51 m
Breite: 2,67 m
Höhe: 10 cm

Platten sind schadstoffbelastet, Schadstoff PAK TRGS
524,
DGUV-Regel 101-004, TRGS 551,
Abfall ist nicht gefährlich, Werte gemäß
Ersatzbaustoffverordnung 2023 sind eingehalten,
Charakterisierung gemischter Bauschutt Klasse RC-1
nach EBV
2023, Anlage 1, Tabelle 1, Wichte des Abbruchstoffes
DIN EN
1991-1-1 7,5 kN/m3,
Ausführung auf Dachfläche, Ausführung im Erdgeschoss,
Arbeitshöhe bis 10 m,
aufgenommene Stoffe sammeln, im flüssigkeitsdichten,
geschlossenen Behälter des AN lagern, Behältergröße
nach
Wahl des AN, auf LKW des AN laden, Mengenermittlung
nach
Aufmaß,
die Entsorgung wird gesondert vergütet.
Menge: 1110,000 m2
Kostengruppe DIN 276 2018-12: 300000000

**20.04.0080 freilegen Transportanker**
Transportanker der vorgenannten Dachelemente aus Beton
freilegen für die zerstörungsfreie Demontage der
Deckenplatten
mittels Autokran.
Menge: 1110,000 m²
Kostengruppe DIN 276 2018-12: 300000000

**20.04.0090 Fugen freischneiden um den zerstörungsfreien Rückbau zu**
Trennfugen der vorgenannten Dachelemente aus Beton
freischneiden um den zerstörungsfreien Rückbau zu
ermöglichen.

Schnitttiefe ca 10 cm
Menge: 660,000 m
Kostengruppe DIN 276 2018-12: 300000000

**20.04.0100 Flachdachdämmung Holzwolle-Pl abbrechen schadstoffbelastet 5kN/m3 D 5 cm v.Hand Stoffe laden LKW AN ges.Vergüt.Entsorg.**
STLB-Bau 2025-10 084
Abbruch der Flachdachdämmung, Dämmschicht aus
Holzwolle-Platten, als Platte, mechanisch befestigt,
im Rahmen
einer Totalabbruchmaßnahme, schadstoffbelastet,
Schadstoff
PAK TRGS 524, DGUV-Regel 101-004, TRGS 551,
Abfall ist nicht gefährlich, Wichte des Abbruchstoffes
DIN EN
1991-1-1 5 kN/m3,
Abbruchdicke '5' cm, Ausführung auf Dachfläche,
Arbeitshöhe
bis 10 m,
Abbruch von Hand/mit handgeführten Kleingeräten,
Ausführung
staubarm TRGS 559,
aufgenommene Stoffe sammeln, im Behälter des AN lagern,
Behältergröße nach Wahl des AN, auf LKW des AN laden,
die Entsorgung wird gesondert vergütet.
Menge: 1110,000 m2
Leistungsbereich: 084
Kostengruppe DIN 276 2018-12: 300000000

**20.04.0110 Regenfallrohr Stahl verz D 0,7mm Gr.50 abbrechen nicht schadstoffbelastet v.Hand Stoffe laden LKW AN ges.Vergüt.Entsorg.**
STLB-Bau 2025-10 084
Abbruch Regenfallrohr, einschl. Formstücke, aus
verzinktem
Stahl, Dicke 0,7 mm, Nenngröße 50, im Rahmen einer
Totalabbruchmaßnahme, nicht schadstoffbelastet,
Abfall ist nicht gefährlich, Arbeitshöhe über 5,5 bis
7,5 m über
der Standfläche des hierfür erforderlichen Gerüstes,
Gerüst wird
beigestellt/ist vorh.,
Abbruch von Hand/mit handgeführten Kleingeräten,
aufgenommene Stoffe sammeln, auf LKW des AN laden,
die Entsorgung wird gesondert vergütet.
Menge: 34,000 m
Leistungsbereich: 084
Kostengruppe DIN 276 2018-12: 300000000

**20.04.0120 Dachrinne Stahl verz D 0,7mm L 3000 mm Gr.333 abbrechen nicht schadstoffbelastet v.Hand Stoffe laden LKW AN ges.Vergüt.E**
STLB-Bau 2025-10 084
Abbruch Dachrinne, einschl. Formstücke, aus verzinktem
Stahl,
Dicke 0,7 mm,
Länge '3000' mm, Nenngröße 333 mm, im Rahmen einer
Totalabbruchmaßnahme, nicht schadstoffbelastet,
Abfall ist nicht gefährlich, Arbeitshöhe über 5,5 bis
7,5 m über
der Standfläche des hierfür erforderlichen Gerüstes,
Gerüst wird
beigestellt/ist vorh.,
Abbruch von Hand/mit handgeführten Kleingeräten,
aufgenommene Stoffe sammeln, auf LKW des AN laden,
die Entsorgung wird gesondert vergütet.
Menge: 91,000 m
Leistungsbereich: 084
Kostengruppe DIN 276 2018-12: 300000000

**20.04.0130 Traufstreifen Stahl verz D 0,7mm Zuschnitt-B 400mm abbrechen nicht schadstoffbelastet Geräteeinsatz mgl. Stoffe laden LK**
STLB-Bau 2025-10 084
Abbruch Traufstreifen, aus verzinktem Stahl, Dicke 0,7
mm,
Zuschnittbreite 400 mm, im Rahmen einer
Totalabbruchmaßnahme, nicht schadstoffbelastet,
Abfall ist nicht gefährlich,
Geräteeinsatz ist möglich, max. Gesamtgewicht bis 5 t,
aufgenommene Stoffe sammeln, auf LKW des AN laden,
die Entsorgung wird gesondert vergütet.
Menge: 91,000 m
Leistungsbereich: 084
Kostengruppe DIN 276 2018-12: 300000000

**20.04.0140 Reinigen Gebäude trocken nicht schadstoffbelastet Stoffe lagern Behälter AN auf Baustelle bereitstellen**
STLB-Bau 2025-10 084
Reinigen nach Schadstoffsanierung von Gebäuden für
öffentliche Bereitschaftsdienste, Funktionsflächen für
betriebstechnische Anlagen, Installationen ausgebaut,
Oberfläche eben, Oberfläche glatt, Reinigung trocken,
Bauwerk
nicht schadstoffbelastet, Abfall ist nicht gefährlich,
aufgenommene Stoffe zur Entsorgung sortieren, sammeln,
im
flüssigkeitsdichten, geschlossenen Behälter AN lagern,
Behältergröße nach Wahl des AN, auf der Baustelle
bereitstellen, Abrechnung nach der Grundfläche des
Raumes.
Menge: 971,000 m2
Leistungsbereich: 084
Kostengruppe DIN 276 2018-12: 300000000

#### Untertitel 20.05 Abbrucharbeiten Außenbereich

**20.05.0010 Bitumenh.Befestigung fräsen Fahrbahn T 3-3,5cm nicht schadstoffbelastet 20kN/m3 Stoffe laden LKW AN ges.Vergüt.Entsorg.**
STLB-Bau 2025-10 084
Teilabbruch der bitumenhaltigen Befestigung durch
Fräsen, in
Fahrbahnen, mit Asphaltdeckschicht aus Asphaltbeton,
Tiefe
über 3 bis 3,5 cm, nicht schadstoffbelastet,
Abfall ist nicht gefährlich, Werte gemäß
Ersatzbaustoffverordnung 2023 sind eingehalten,
Verwertungsklasse A, RuVA-StB 01, Fassung 2005, Wichte
des
Abbruchstoffes DIN EN 1991-1-1 20 kN/m3,
aufgenommene Stoffe sammeln, auf LKW des AN laden,
Mengenermittlung nach Aufmaß,
die Entsorgung wird gesondert vergütet.
Menge: 100,000 m2
Leistungsbereich: 084
Kostengruppe DIN 276 2018-12: 300000000

**20.05.0020 Bitumenh.Befestigung fräsen Fahrbahn T 3-3,5cm nicht schadstoffbelastet 20kN/m3 Stoffe laden LKW AN ges.Vergüt.Entsorg.**
STLB-Bau 2025-10 084
Teilabbruch der bitumenhaltigen Befestigung durch
Fräsen, in
Fahrbahnen, mit Asphaltdeckschicht aus Asphaltbeton,
Tiefe
über 3 bis 3,5 cm, nicht schadstoffbelastet,
Abfall ist nicht gefährlich, Werte gemäß
Ersatzbaustoffverordnung 2023 sind eingehalten,
Verwertungsklasse A, RuVA-StB 01, Fassung 2005, Wichte
des
Abbruchstoffes DIN EN 1991-1-1 20 kN/m3,
aufgenommene Stoffe sammeln, auf LKW des AN laden,
Mengenermittlung nach Aufmaß,
die Entsorgung wird gesondert vergütet, Ausführung
gemäß
Einzelbeschreibung,
Einzelbeschreibungs-Nr '
in Kleinflächen < 1,0m²'
.
Menge: 20,000 m2
Leistungsbereich: 084
Kostengruppe DIN 276 2018-12: 300000000

**20.05.0030 Rückbau Plattenbelag Betonpl. D 6cm nicht schadstoffbelastet 24kN/m3 Geräteeinsatz mgl. Stoffe laden LKW AN ges.Vergüt.E**
STLB-Bau 2025-10 084
Rückbau des Plattenbelages außen, aus Betonplatten,
Dicke 6
cm, ohne Bettung/Fundament, nicht schadstoffbelastet,
Abfall ist nicht gefährlich, Werte gemäß
Ersatzbaustoffverordnung 2023 sind eingehalten,
Charakterisierung gemischter Bauschutt Klasse RC-1
nach EBV
2023, Anlage 1, Tabelle 1, Wichte des Abbruchstoffes
DIN EN
1991-1-1 24 kN/m3, Geräteeinsatz ist möglich, max.
Gesamtgewicht bis 5 t,
aufgenommene Stoffe sammeln, auf LKW des AN laden,
Mengenermittlung nach Aufmaß,
die Entsorgung wird gesondert vergütet.
Menge: 40,000 m2
Leistungsbereich: 084
Kostengruppe DIN 276 2018-12: 300000000

**20.05.0040 Rückbau Plattenbelag Betonpl. D 6cm nicht schadstoffbelastet 24kN/m3 Geräteeinsatz mgl. Stoffe laden LKW AN ges.Vergüt.E**
STLB-Bau 2025-10 084
Rückbau des Plattenbelages außen, aus Betonplatten,
Dicke 6
cm, ohne Bettung/Fundament, nicht schadstoffbelastet,
Abfall ist nicht gefährlich, Werte gemäß
Ersatzbaustoffverordnung 2023 sind eingehalten,
Charakterisierung gemischter Bauschutt Klasse RC-1
nach EBV
2023, Anlage 1, Tabelle 1, Wichte des Abbruchstoffes
DIN EN
1991-1-1 24 kN/m3, Geräteeinsatz ist möglich, max.
Gesamtgewicht bis 5 t,
aufgenommene Stoffe sammeln, auf LKW des AN laden,
Mengenermittlung nach Aufmaß,
die Entsorgung wird gesondert vergütet, Ausführung
gemäß
Einzelbeschreibung,
Einzelbeschreibungs-Nr '
in Kleinflächen < 1,0m²'
.
Menge: 10,000 m2
Leistungsbereich: 084
Kostengruppe DIN 276 2018-12: 300000000

**20.05.0050 Rückbau Bordstein Beton nicht schadstoffbelastet HB15/30 24kN/m3 Geräteeinsatz mgl. Stoffe laden LKW AN ges.Vergüt.Entso**
STLB-Bau 2025-10 084
Rückbau des Bordsteins aus Beton, nicht
schadstoffbelastet,
Abfall ist nicht gefährlich, Werte gemäß
Ersatzbaustoffverordnung 2023 sind eingehalten,
Charakterisierung gemischter Bauschutt Klasse RC-1
nach EBV
2023, Anlage 1, Tabelle 1, Form HB 15/30, Wichte des
Abbruchstoffes DIN EN 1991-1-1 24 kN/m3, Geräteeinsatz
ist
möglich, max. Gesamtgewicht bis 5 t,
aufgenommene Stoffe sammeln, auf LKW des AN laden,
Mengenermittlung nach Aufmaß,
die Entsorgung wird gesondert vergütet.
Menge: 80,000 m
Leistungsbereich: 084
Kostengruppe DIN 276 2018-12: 300000000

**20.05.0060 abbrechen Schrammbord Beton Querschnitt 1800-2000cm2 nicht schadstoffbelastet 24kN/m3 Geräteeinsatz mgl. Stoffe laden LK**
STLB-Bau 2025-10 084
Totalabbruch des Schrammbords, aus unbewehrtem Beton,
Normalbeton, Betonfestigkeitsklasse nach Prüfung,
Betonfestigkeitsklasse '
B25'

Querschnitt über 1800 bis 2000 cm2, nicht
schadstoffbelastet,
Abfall ist nicht gefährlich, Werte gemäß
Ersatzbaustoffverordnung 2023 sind eingehalten,
Charakterisierung gemischter Bauschutt Klasse RC-1
nach EBV
2023, Anlage 1, Tabelle 1, Wichte des Abbruchstoffes
DIN EN
1991-1-1 24 kN/m3,
Geräteeinsatz ist möglich, max. Gesamtgewicht bis 5 t,
aufgenommene Stoffe sammeln, ohne Zerkleinerung, auf
LKW
des AN laden, Mengenermittlung nach Aufmaß,
die Entsorgung wird gesondert vergütet.
Menge: 7,500 m3
Leistungsbereich: 084
Kostengruppe DIN 276 2018-12: 300000000

**20.05.0070 abbrechen Blockstufe Beton Setzstufen-H 17cm Trittstufen-B 28cm Stufen-L 150cm nicht schadstoffbelastet 24kN/m3 Geräteei**
STLB-Bau 2025-10 084
Totalabbruch der Blockstufe, aus unbewehrtem Beton,
Normalbeton, Betonfestigkeitsklasse nach Prüfung,
Betonfestigkeitsklasse '
B25'

Setzstufenhöhe 17 cm, Trittstufenbreite 28 cm,
Stufenlänge 150
cm, nicht schadstoffbelastet,
Abfall ist nicht gefährlich, Werte gemäß
Ersatzbaustoffverordnung 2023 sind eingehalten,
Charakterisierung gemischter Bauschutt Klasse RC-1
nach EBV
2023, Anlage 1, Tabelle 1, Wichte des Abbruchstoffes
DIN EN
1991-1-1 24 kN/m3,
Geräteeinsatz ist möglich, max. Gesamtgewicht bis 5 t,
aufgenommene Stoffe sammeln, ohne Zerkleinerung, auf
LKW
des AN laden, Mengenermittlung nach Aufmaß,
die Entsorgung wird gesondert vergütet.
Menge: 1,000 m3
Leistungsbereich: 084
Kostengruppe DIN 276 2018-12: 300000000

**20.05.0080 Rückbau Befest.Fläche Stahlbeton nicht schadstoffbelastet 24kN/m3 D 10-20cm Geräteeinsatz mgl. Stoffe laden LKW AN ges.V**
STLB-Bau 2025-10 084
Rückbau der befestigten Fläche aus Stahlbeton,
Normalbeton,
Betonfestigkeitsklasse gemäß Bestandsunterlagen, eine
Überschreitung der Betondruckfestigkeit(en) gemäß
Bestandsunterlagen im dort zugrunde gelegten
Druckfestigkeitssystem (Nennfestigkeiten bzw.
charakteristische
Festigkeiten) bis zu 2 Druckfestigkeitsklassenstufen
ist
einzukalkulieren,
Betonfestigkeitsklasse '
B 25'

nicht schadstoffbelastet,
Abfall ist nicht gefährlich, Werte gemäß
Ersatzbaustoffverordnung 2023 sind eingehalten,
Charakterisierung gemischter Bauschutt Klasse RC-1
nach EBV
2023, Anlage 1, Tabelle 1, Wichte des Abbruchstoffes
DIN EN
1991-1-1 24 kN/m3, Dicke über 10 bis 20 cm,
Geräteeinsatz ist möglich, max. Gesamtgewicht bis 10 t,
Verfahren nach Wahl des AN,
aufgenommene Stoffe sammeln, ohne Zerkleinerung, auf
LKW
des AN laden, Mengenermittlung nach Aufmaß,
die Entsorgung wird gesondert vergütet.
Menge: 2,000 m3
Leistungsbereich: 084
Kostengruppe DIN 276 2018-12: 300000000

#### Untertitel 20.06 Erdarbeiten

**20.06.0010 Oberboden abtragen laden LKW AN ges.Vergüt.Entsorg. BG6 OU Abtrag-H 10-20cm**
STLB-Bau 2024-10 003
Oberboden, profilgerecht abtragen und direkt auf LKW
des AN
laden, die Entsorgung wird gesondert vergütet, Abfall
ist nicht
gefährlich, nicht schadstoffbelastet, Bodengruppe 6
DIN 18915
(stark steinig), eine Bodengruppe, Bodengruppe 1 OU DIN
18196 (Schluff mit organischen Beimengungen oder
organogener Schluff), Abtragshöhe über 10 bis 20 cm,
Mengenermittlung nach Aufmaß an der Entnahmestelle.
Menge: 50,000 m2
Leistungsbereich: 003
Kostengruppe DIN 276 2018-12: 300000000

**20.06.0020 Boden lösen lagern B 0,5-0,75m L 125-150m T bis 0,6m GU**
STLB-Bau 2025-10 002
Boden ab Geländeoberfläche,
profilgerecht lösen, seitlich lagern, Abfall ist nicht
gefährlich,
nicht schadstoffbelastet, Werte gemäß
Ersatzbaustoffverordnung 2023 sind eingehalten,
Charakterisierung Bodenmaterial Klasse BM-0 Sand nach
EBV
2023, Anlage 1, Tabelle 3,
Gesamtbreite über 0,5 bis 0,75 m,
Gesamtlänge über 125 bis 150 m,
Aushubtiefe bis 0,6 m,
Homogenbereich 1, mit einer Bodengruppe, Bodengruppe 1
GU
DIN 18196 (Kies-Schluff-Gemisch), Tiefe oberer
Horizont des
Homogenbereiches von 0 m, Tiefe unterer Horizont des
Homogenbereiches bis 5 m,
Baumaßnahme der Geotechnischen Kategorie 1 DIN 4020,
- Konsistenz DIN EN ISO 14688-1 fest.
Menge: 64,000 m3
Leistungsbereich: 002
Kostengruppe DIN 276 2018-12: 300000000

**20.06.0030 Arbeitsraum verfüllen verdichten Einbau-H 0,6m Boden gelagert GU**
STLB-Bau 2025-10 002
Arbeitsraum profilgerecht verfüllen, einschl. Stoffe
verdichten,
Einbauhöhe bis 0,6 m, Boden, seitlich gelagert, mit
einer
Bodengruppe, Bodengruppe 1 GU DIN 18196
(Kies-Schluff-Gemisch).
Menge: 51,000 m3
Leistungsbereich: 002
Kostengruppe DIN 276 2018-12: 300000000

**20.06.0040 Arbeitsraum verfüllen verdichten mit Gerät Einbau-H 1m Boden liefern SU UL TL**
STLB-Bau 2025-10 002
Arbeitsraum profilgerecht verfüllen, einschl. Stoffe
verdichten,
Verdichtungsgrad mind. DPr 1, Arbeiten mit Gerät,
Einbauhöhe
bis 1 m, Boden, liefern, mit 3 Bodengruppen,
Bodengruppe 1
SU DIN 18196 (Sand-Schluff-Gemisch), Bodengruppe 2 UL
DIN
18196 (leicht plastischer Schluff), Bodengruppe 3 TL
DIN 18196
(leicht plastischer Ton).
Menge: 20,000 m3
Leistungsbereich: 002
Kostengruppe DIN 276 2018-12: 300000000

**20.06.0050 Oberboden gelagert laden fördern auftragen 0,5km BG3b GU D bis 10cm**
STLB-Bau 2025-10 003
Oberboden, zwischengelagert, laden, fördern,
profilgerecht
auftragen, Förderweg bis 0,5 km, Bodengruppe 3b DIN
18915
(schwach bindig, kiesig), eine Bodengruppe,
Bodengruppe 1
GU DIN 18196 (Kies-Schluff-Gemisch), Auftragsdicke bis
10
cm, Mengenermittlung nach Aufmaß an der Lagerstelle.
Menge: 7,000 m3
Leistungsbereich: 003
Kostengruppe DIN 276 2018-12: 300000000

#### Untertitel 20.07 Entsorgung

**20.07.0010 Abfall nicht gefährlich AVV170102 nicht schadstoffbelastet EBV 2023 RC-1 LKW AN transp. entsorgen Vergüt.Entsorg. AN**
STLB-Bau 2025-10 087
Bau- und Abbruchabfälle, Beton, Ziegel, Fliesen und
Keramik,
nicht gefährlich, Abfallschlüssel nach AVV
(Abfallverzeichnis-Verordnung) 170102 Ziegel,
nicht schadstoffbelastet, Werte gemäß
Ersatzbaustoffverordnung 2023 sind eingehalten,
Charakterisierung gemischter Bauschutt Klasse RC-1
nach EBV
2023, Anlage 1, Tabelle 1,
auf Baustelle lagernd, laden, mit LKW des AN
transportieren,
entsorgen, max. Gesamtgewicht ohne Beschränkung, zum
zugelassenem Lager oder zur Anlage nach Wahl des AN
gemäß beigefügtem Formblatt zu Entsorgungsanlagen-Nr,
Vergütung der Entsorgung übernimmt AN.
Menge: 77,100 t
Leistungsbereich: 087
Kostengruppe DIN 276 2018-12: 300000000

**20.07.0020 Abfall gefährlich AVV170106* schadstoffbelastet LKW AN transp. entsorgen Vergüt.Entsorg. AN**
STLB-Bau 2025-10 087
Bau- und Abbruchabfälle, Beton, Ziegel, Fliesen und
Keramik,
gefährlich, Abfallschlüssel nach AVV
(Abfallverzeichnis-Verordnung) 170106* Gemische aus
oder
getrennte Fraktionen von Beton, Ziegel, Fliesen und
Keramik,
schadstoffbelastet, ohne Festlegung eines
Zuordnungskriteriums LAGA/DepVO/EBV/RuVA, Schadstoff
PAK TRGS 524, DGUV-Regel 101-004, TRGS 551,
auf Baustelle lagernd, in Behälter AN laden, mit LKW
des AN
transportieren, entsorgen, max. Gesamtgewicht ohne
Beschränkung, Behältergröße nach Wahl des AN, zum
zugelassenem Lager oder zur Anlage nach Wahl des AN
gemäß beigefügtem Formblatt zu Entsorgungsanlagen-Nr,
Entsorgungsnachweis gemäß Nachweisverordnung ist
erforderlich, Vergütung der Entsorgung übernimmt AN.
Menge: 200,000 t
Leistungsbereich: 087
Kostengruppe DIN 276 2018-12: 300000000

**20.07.0030 Abfall nicht gefährlich AVV170201 nicht schadstoffbelastet LKW AN transp. entsorgen Vergüt.Entsorg. AN**
STLB-Bau 2025-10 087
Bau- und Abbruchabfälle, Holz, Glas und Kunststoff,
nicht gefährlich, Abfallschlüssel nach AVV
(Abfallverzeichnis-Verordnung) 170201
Bau-/Abbruchabfall
Holz,
nicht schadstoffbelastet, Altholzkategorie A I,
auf Baustelle lagernd, laden, mit LKW des AN
transportieren,
entsorgen, max. Gesamtgewicht ohne Beschränkung, zum
zugelassenem Lager oder zur Anlage nach Wahl des AN,
Vergütung der Entsorgung übernimmt AN.
Menge: 5,000 t
Leistungsbereich: 087
Kostengruppe DIN 276 2018-12: 300000000

**20.07.0040 Abfall nicht gefährlich AVV170302 nicht schadstoffbelastet EBV 2023 RuVA A LKW AN transp. entsorgen Vergüt.Entsorg. AN**
STLB-Bau 2025-10 087
Bau- und Abbruchabfälle, Bitumengemische, Kohlenteer
und
teerhaltige Produkte,
nicht gefährlich, Abfallschlüssel nach AVV
(Abfallverzeichnis-Verordnung) 170302 Bitumengemische,
nicht schadstoffbelastet, Werte gemäß
Ersatzbaustoffverordnung 2023 sind eingehalten,
Verwertungsklasse A, RuVA-StB 01, Fassung 2005,
auf Baustelle lagernd, laden, mit LKW des AN
transportieren,
entsorgen, max. Gesamtgewicht ohne Beschränkung, zum
zugelassenem Lager oder zur Anlage nach Wahl des AN,
Vergütung der Entsorgung übernimmt AN.
Menge: 17,500 t
Leistungsbereich: 087
Kostengruppe DIN 276 2018-12: 300000000

**20.07.0050 Abfall gefährlich AVV170301* schadstoffbelastet LKW AN transp. entsorgen Vergüt.Entsorg. AN**
STLB-Bau 2025-10 087
Bau- und Abbruchabfälle, Bitumengemische, Kohlenteer
und
teerhaltige Produkte,
gefährlich, Abfallschlüssel nach AVV
(Abfallverzeichnis-Verordnung) 170301*
kohlenteerhaltige
Bitumengemische,
schadstoffbelastet, ohne Festlegung eines
Zuordnungskriteriums LAGA/DepVO/EBV/RuVA, Schadstoff
PAK TRGS 524, DGUV-Regel 101-004, TRGS 551,
auf Baustelle lagernd, in flüssigkeitsdichten,
geschlossenen
Behälter des AN laden, mit LKW des AN transportieren,
entsorgen, max. Gesamtgewicht ohne Beschränkung,
Behältergröße über 5 bis 7 m3, zum zugelassenem Lager
oder
zur Anlage nach Wahl des AN, Entsorgungsnachweis gemäß
Nachweisverordnung ist erforderlich, Vergütung der
Entsorgung
übernimmt AN.
Menge: 20,000 t
Leistungsbereich: 087
Kostengruppe DIN 276 2018-12: 300000000

**20.07.0060 Abfall gefährlich AVV170303* schadstoffbelastet LKW AN transp. entsorgen Vergüt.Entsorg. AN**
STLB-Bau 2025-10 087
Bau- und Abbruchabfälle, Bitumengemische, Kohlenteer
und
teerhaltige Produkte,
gefährlich, Abfallschlüssel nach AVV
(Abfallverzeichnis-Verordnung) 170303* Kohlenteer und
teerhaltige Produkte,
schadstoffbelastet, ohne Festlegung eines
Zuordnungskriteriums LAGA/DepVO/EBV/RuVA, Schadstoff
PAK TRGS 524, DGUV-Regel 101-004, TRGS 551,
auf Baustelle lagernd, in flüssigkeitsdichten,
geschlossenen
Behälter des AN laden, mit LKW des AN transportieren,
entsorgen, max. Gesamtgewicht ohne Beschränkung,
Behältergröße nach Wahl des AN, zum zugelassenem Lager
oder zur Anlage nach Wahl des AN, Entsorgungsnachweis
gemäß Nachweisverordnung ist erforderlich, Vergütung
der
Entsorgung übernimmt AN.
Menge: 3,000 t
Leistungsbereich: 087
Kostengruppe DIN 276 2018-12: 300000000

**20.07.0070 Abfall nicht gefährlich AVV170405 nicht schadstoffbelastet LKW AN transp. entsorgen Vergüt.Entsorg. AN**
STLB-Bau 2025-10 087
Bau- und Abbruchabfälle, Metalle,
nicht gefährlich, Abfallschlüssel nach AVV
(Abfallverzeichnis-Verordnung) 170405 Eisen/Stahl,
nicht schadstoffbelastet,
auf Baustelle lagernd, laden, mit LKW des AN
transportieren,
entsorgen, max. Gesamtgewicht ohne Beschränkung, zum
zugelassenem Lager oder zur Anlage nach Wahl des AN,
Vergütung der Entsorgung übernimmt AN.
Menge: 2,000 t
Leistungsbereich: 087
Kostengruppe DIN 276 2018-12: 300000000

**20.07.0080 Abfall nicht gefährlich AVV170407 nicht schadstoffbelastet LKW AN transp. entsorgen Vergüt.Entsorg. AN**
STLB-Bau 2025-10 087
Bau- und Abbruchabfälle, Metalle,
nicht gefährlich, Abfallschlüssel nach AVV
(Abfallverzeichnis-Verordnung) 170407 Metall, gemischt,
nicht schadstoffbelastet,
auf Baustelle lagernd, laden, mit LKW des AN
transportieren,
entsorgen, max. Gesamtgewicht ohne Beschränkung, zum
zugelassenem Lager oder zur Anlage nach Wahl des AN,
Vergütung der Entsorgung übernimmt AN.
Menge: 1,000 t
Leistungsbereich: 087
Kostengruppe DIN 276 2018-12: 300000000

**20.07.0090 Abfall gefährlich AVV170410* schadstoffbelastet LKW AN transp. entsorgen Vergüt.Entsorg. AN**
STLB-Bau 2025-10 087
Bau- und Abbruchabfälle, Metalle,
gefährlich, Abfallschlüssel nach AVV
(Abfallverzeichnis-Verordnung) 170410* Kabel,
schadstoffbelastet, Schadstoff Kupfer,
auf Baustelle lagernd, laden, mit LKW des AN
transportieren,
entsorgen, max. Gesamtgewicht ohne Beschränkung, zum
zugelassenem Lager oder zur Anlage nach Wahl des AN,
Entsorgungsnachweis gemäß Nachweisverordnung ist
erforderlich, Vergütung der Entsorgung übernimmt AN.
Menge: 1,000 t
Leistungsbereich: 087
Kostengruppe DIN 276 2018-12: 300000000

**20.07.0100 Abfall nicht gefährlich AVV170411 nicht schadstoffbelastet LKW AN transp. entsorgen Vergüt.Entsorg. AN**
STLB-Bau 2025-10 087
Bau- und Abbruchabfälle, Metalle,
nicht gefährlich, Abfallschlüssel nach AVV
(Abfallverzeichnis-Verordnung) 170411 Kabel,
nicht schadstoffbelastet,
auf Baustelle lagernd, laden, mit LKW des AN
transportieren,
entsorgen, max. Gesamtgewicht ohne Beschränkung, zum
zugelassenem Lager oder zur Anlage nach Wahl des AN,
Vergütung der Entsorgung übernimmt AN.
Menge: 0,500 t
Leistungsbereich: 087
Kostengruppe DIN 276 2018-12: 300000000

**20.07.0110 Abfall nicht gefährlich AVV170604 schadstoffbelastet LKW AN transp. entsorgen Vergüt.Entsorg. AN**
STLB-Bau 2025-10 087
Bau- und Abbruchabfälle,
nicht gefährlich, Abfallschlüssel nach AVV
(Abfallverzeichnis-Verordnung) 170604 Dämmstoff,
schadstoffbelastet, Schadstoff HBCD,
auf Baustelle lagernd, in flüssigkeitsdichten,
geschlossenen
Behälter des AN laden, mit LKW des AN transportieren,
entsorgen, max. Gesamtgewicht ohne Beschränkung,
Behältergröße nach Wahl des AN, zum zugelassenem Lager
oder zur Anlage nach Wahl des AN, Vergütung der
Entsorgung
übernimmt AN.
Menge: 1,000 t
Leistungsbereich: 087
Kostengruppe DIN 276 2018-12: 300000000

**20.07.0120 Abfall gefährlich AVV170603* schadstoffbelastet LKW AN transp. entsorgen Vergüt.Entsorg. AN**
STLB-Bau 2025-10 087
Bau- und Abbruchabfälle,
gefährlich, Abfallschlüssel nach AVV
(Abfallverzeichnis-Verordnung) 170603* Dämmstoff,
schadstoffbelastet, Schadstoff HBCD,
auf Baustelle lagernd, in flüssigkeitsdichten,
geschlossenen
Behälter des AN laden, mit LKW des AN transportieren,
entsorgen, max. Gesamtgewicht ohne Beschränkung,
Behältergröße nach Wahl des AN, zum zugelassenem Lager
oder zur Anlage nach Wahl des AN, Entsorgungsnachweis
gemäß Nachweisverordnung ist erforderlich, Vergütung
der
Entsorgung übernimmt AN.
Menge: 1,000 t
Leistungsbereich: 087
Kostengruppe DIN 276 2018-12: 300000000

**20.07.0130 Abfall gefährlich AVV170605* schadstoffbelastet DKII LKW AN transp. entsorgen Vergüt.Entsorg. AN**
STLB-Bau 2025-10 087
Bau- und Abbruchabfälle,
gefährlich, Abfallschlüssel nach AVV
(Abfallverzeichnis-Verordnung) 170605* Baustoff,
asbesthaltig,
schadstoffbelastet, belastet nach Deponieverordnung
für DK II,
Schadstoff Asbest TRGS 519,
auf Baustelle lagernd, in flüssigkeitsdichten,
geschlossenen
Behälter des AN laden, mit LKW des AN transportieren,
entsorgen, max. Gesamtgewicht ohne Beschränkung,
Behältergröße nach Wahl des AN, zum zugelassenem Lager
oder zur Anlage nach Wahl des AN, Entsorgungsnachweis
gemäß Nachweisverordnung ist erforderlich, Vergütung
der
Entsorgung übernimmt AN.
Menge: 2,000 t
Leistungsbereich: 087
Kostengruppe DIN 276 2018-12: 300000000

**20.07.0140 Abfall gefährlich AVV170902* schadstoffbelastet DKIII LKW AN transp. entsorgen Vergüt.Entsorg. AN**
STLB-Bau 2025-10 087
Sonstige Bau- und Abbruchabfälle,
gefährlich, Abfallschlüssel nach AVV
(Abfallverzeichnis-Verordnung) 170902*
Bau-/Abbruchabfall
(PCB),
schadstoffbelastet, belastet nach Deponieverordnung
für DK III,
Schadstoff PCB nach PCB-Richtlinie/TRGS 524, DGUV-Regel
101-004,
auf Baustelle lagernd, in flüssigkeitsdichten,
geschlossenen
Behälter des AN laden, mit LKW des AN transportieren,
entsorgen, max. Gesamtgewicht ohne Beschränkung,
Behältergröße nach Wahl des AN, zum zugelassenem Lager
oder zur Anlage nach Wahl des AN, Entsorgungsnachweis
gemäß Nachweisverordnung ist erforderlich, Vergütung
der
Entsorgung übernimmt AN.
Menge: 1,000 t
Leistungsbereich: 087
Kostengruppe DIN 276 2018-12: 300000000

**20.07.0150 Abfall nicht gefährlich AVV170904 nicht schadstoffbelastet LKW AN transp. entsorgen Vergüt.Entsorg. AN**
STLB-Bau 2025-10 087
Sonstige Bau- und Abbruchabfälle,
nicht gefährlich, Abfallschlüssel nach AVV
(Abfallverzeichnis-Verordnung) 170904 gemischte Bau-
und
Abbruchabfälle,
nicht schadstoffbelastet,
auf Baustelle lagernd, in Behälter AN laden, mit LKW
des AN
transportieren, entsorgen, max. Gesamtgewicht ohne
Beschränkung, Behältergröße nach Wahl des AN, zum
zugelassenem Lager oder zur Anlage nach Wahl des AN,
Vergütung der Entsorgung übernimmt AN.
Menge: 23,000 t
Leistungsbereich: 087
Kostengruppe DIN 276 2018-12: 300000000

**20.07.0160 Abfall nicht gefährlich AVV200101 nicht schadstoffbelastet LKW AN transp. entsorgen Vergüt.Entsorg. AN**
STLB-Bau 2025-10 087
Siedlungsabfälle, getrennt gesammelte Fraktionen,
nicht gefährlich, Abfallschlüssel nach AVV
(Abfallverzeichnis-Verordnung) 200101 Papier und Pappe,
nicht schadstoffbelastet,
auf Baustelle lagernd, laden, mit LKW des AN
transportieren,
entsorgen, max. Gesamtgewicht ohne Beschränkung, zum
zugelassenem Lager oder zur Anlage nach Wahl des AN,
Vergütung der Entsorgung übernimmt AN.
Menge: 5,000 t
Leistungsbereich: 087
Kostengruppe DIN 276 2018-12: 300000000

**20.07.0170 Abfall gefährlich AVV200121* schadstoffbelastet LKW AN transp. entsorgen Vergüt.Entsorg. AN**
STLB-Bau 2025-10 087
Siedlungsabfälle, getrennt gesammelte Fraktionen,
gefährlich, Abfallschlüssel nach AVV
(Abfallverzeichnis-Verordnung) 200121*
Leuchtstoffröhren und
andere quecksilberhaltige Abfälle,
schadstoffbelastet, Schadstoff Quecksilber,
auf Baustelle lagernd, in flüssigkeitsdichten,
geschlossenen
Behälter des AN laden, mit LKW des AN transportieren,
entsorgen, max. Gesamtgewicht ohne Beschränkung,
Behältergröße nach Wahl des AN, zum zugelassenem Lager
oder zur Anlage nach Wahl des AN gemäß beigefügtem
Formblatt zu Entsorgungsanlagen-Nr, Entsorgungsnachweis
gemäß Nachweisverordnung ist erforderlich, Vergütung
der
Entsorgung übernimmt AN.
Menge: 2,000 t
Leistungsbereich: 087
Kostengruppe DIN 276 2018-12: 300000000

**20.07.0180 Abfall gefährlich AVV200121* schadstoffbelastet LKW AN transp. entsorgen Vergüt.Entsorg. AN**
STLB-Bau 2025-10 087
Siedlungsabfälle, getrennt gesammelte Fraktionen,
gefährlich, Abfallschlüssel nach AVV
(Abfallverzeichnis-Verordnung) 200121*
Leuchtstoffröhren und
andere quecksilberhaltige Abfälle,
schadstoffbelastet, Schadstoff Quecksilber,
auf Baustelle lagernd, in flüssigkeitsdichten,
geschlossenen
Behälter des AN laden, mit LKW des AN transportieren,
entsorgen, max. Gesamtgewicht ohne Beschränkung,
Behältergröße nach Wahl des AN, zum zugelassenem Lager
oder zur Anlage nach Wahl des AN gemäß beigefügtem
Formblatt zu Entsorgungsanlagen-Nr, Entsorgungsnachweis
gemäß Nachweisverordnung ist erforderlich, Vergütung
der
Entsorgung übernimmt AN.
Menge: 1,000 t
Leistungsbereich: 087
Kostengruppe DIN 276 2018-12: 300000000

**20.07.0190 Abfall gefährlich AVV200135* schadstoffbelastet LKW AN transp. entsorgen Vergüt.Entsorg. AN**
STLB-Bau 2025-10 087
Siedlungsabfälle, getrennt gesammelte Fraktionen,
gefährlich, Abfallschlüssel nach AVV
(Abfallverzeichnis-Verordnung) 200135* gebrauchte
elektrische
und elektronische Geräte, die gefährliche Bauteile
enthalten,
schadstoffbelastet, Schadstoff Quecksilber,
auf Baustelle lagernd, in flüssigkeitsdichten,
geschlossenen
Behälter des AN laden, mit LKW des AN transportieren,
entsorgen, max. Gesamtgewicht ohne Beschränkung,
Behältergröße nach Wahl des AN, zum zugelassenem Lager
oder zur Anlage nach Wahl des AN gemäß beigefügtem
Formblatt zu Entsorgungsanlagen-Nr, Entsorgungsnachweis
gemäß Nachweisverordnung ist erforderlich, Vergütung
der
Entsorgung übernimmt AN.
Menge: 1,000 t
Leistungsbereich: 087
Kostengruppe DIN 276 2018-12: 300000000

**20.07.0200 Abfall nicht gefährlich AVV200307 nicht schadstoffbelastet LKW AN transp. entsorgen Vergüt.Entsorg. AN**
STLB-Bau 2025-10 087
Siedlungsabfälle,
nicht gefährlich, Abfallschlüssel nach AVV
(Abfallverzeichnis-Verordnung) 200307 Sperrmüll,
nicht schadstoffbelastet,
auf Baustelle lagernd, laden, mit LKW des AN
transportieren,
entsorgen, max. Gesamtgewicht ohne Beschränkung, zum
zugelassenem Lager oder zur Anlage nach Wahl des AN,
Vergütung der Entsorgung übernimmt AN.
Menge: 7,500 t
Leistungsbereich: 087
Kostengruppe DIN 276 2018-12: 300000000

**20.07.0210 Abfall nicht gefährlich AVV170504 nicht schadstoffbelastet EBV 2023 BM-0 Sand LKW AN transp. entsorgen Vergüt.Entsorg. A**
STLB-Bau 2025-10 087
Bau- und Abbruchabfälle, Boden, Steine und Baggergut,
nicht gefährlich, Abfallschlüssel nach AVV
(Abfallverzeichnis-Verordnung) 170504 Boden/Stein,
nicht schadstoffbelastet, Werte gemäß
Ersatzbaustoffverordnung 2023 sind eingehalten,
Charakterisierung Bodenmaterial Klasse BM-0 Sand nach
EBV
2023, Anlage 1, Tabelle 3,
auf Baustelle lagernd, laden, mit LKW des AN
transportieren,
entsorgen, max. Gesamtgewicht ohne Beschränkung, zum
zugelassenem Lager oder zur Anlage nach Wahl des AN,
Vergütung der Entsorgung übernimmt AN.
Menge: 6,000 t
Leistungsbereich: 087
Kostengruppe DIN 276 2018-12: 300000000

### Titel 30 Rohbauarbeiten

#### Untertitel 30.01 Mauerwerk

**30.01.0010 Mauerwerk Außenwand KS L-R P SFK12 RDK1,6 D 36,5cm Dünnbettm. 12DF(248/365/248) EG**
STLB-Bau 2025-10 012
Mauerwerk DIN EN 1996 der Außenwand,
Kalksandstein, DIN EN 771-2 in Verbindung mit DIN
20000-402,
KS L-R P, Festigkeitsklasse 12, Rohdichteklasse 1,6,
Mauerwerksdicke 36,5 cm, Dünnbettmörtel M 10 DIN 18580
oder DIN 20000-412 in Verbindung mit DIN EN 998-2, 12
DF
(248/365/248), Arbeitshöhe über 7,5 bis 9,5 m, das
Traggerüst
Bemessungsklasse A wird beigestellt/ist vorh.,
Ausführung im
Erdgeschoss.
Menge: 179,000 m2
Leistungsbereich: 012
Kostengruppe DIN 276 2018-12: 300000000

**30.01.0020 Mauerwerk Außenwand KS L-R P SFK12 RDK1,6 D 36,5cm Dünnbettm. 12DF(248/365/248) EG**
STLB-Bau 2025-10 012
Mauerwerk DIN EN 1996 der Außenwand,
Kalksandstein, DIN EN 771-2 in Verbindung mit DIN
20000-402,
KS L-R P, Festigkeitsklasse 12, Rohdichteklasse 1,6,
Mauerwerksdicke 36,5 cm, Dünnbettmörtel M 10 DIN 18580
oder DIN 20000-412 in Verbindung mit DIN EN 998-2, 12
DF
(248/365/248), Arbeitshöhe über 7,5 bis 9,5 m, das
Traggerüst
Bemessungsklasse A wird beigestellt/ist vorh.,
Ausführung im
Erdgeschoss, Ausführung gemäß Einzelbeschreibung,
Einzelbeschreibungs-Nr
in Kleinflächen < 1,0 m²'
.'
Menge: 15,000 m2
Leistungsbereich: 012
Kostengruppe DIN 276 2018-12: 300000000

**30.01.0030 Mauerwerk Innenwand KS L-R P SFK12 RDK1,6 D 17,5cm Dünnbettm. 12DF(498/175/248) EG**
STLB-Bau 2025-10 012
Mauerwerk DIN EN 1996 der Innenwand,
Kalksandstein, DIN EN 771-2 in Verbindung mit DIN
20000-402,
KS L-R P, Festigkeitsklasse 12, Rohdichteklasse 1,6,
Mauerwerksdicke 17,5 cm, Dünnbettmörtel M 10 DIN 18580
oder DIN 20000-412 in Verbindung mit DIN EN 998-2, 12
DF
(498/175/248), Arbeitshöhe bis 3,5 m, einschl.
Traggerüst
Bemessungsklasse A, Ausführung im Erdgeschoss.
Menge: 137,000 m2
Leistungsbereich: 012
Kostengruppe DIN 276 2018-12: 300000000

**30.01.0040 Mauerwerk Innenwand KS L-R P SFK12 RDK1,6 D 17,5cm Dünnbettm. 12DF(498/175/248) EG**
STLB-Bau 2025-10 012
Mauerwerk DIN EN 1996 der Innenwand,
Kalksandstein, DIN EN 771-2 in Verbindung mit DIN
20000-402,
KS L-R P, Festigkeitsklasse 12, Rohdichteklasse 1,6,
Mauerwerksdicke 17,5 cm, Dünnbettmörtel M 10 DIN 18580
oder DIN 20000-412 in Verbindung mit DIN EN 998-2, 12
DF
(498/175/248), Arbeitshöhe bis 3,5 m, einschl.
Traggerüst
Bemessungsklasse A, Ausführung im Erdgeschoss,
Ausführung
gemäß Einzelbeschreibung,
Einzelbeschreibungs-Nr
in Kleinflächen <1,0m²'
.'
Menge: 15,000 m2
Leistungsbereich: 012
Kostengruppe DIN 276 2018-12: 300000000

**30.01.0050 Eckausbildung geschnittene Steine Mauerwerk KS L-R P D 17,5cm 12DF(498/175/248)**
STLB-Bau 2025-10 012
Eckausbildung mit geschnittenen Steinen, im Mauerwerk,
Kalksandstein, DIN EN 771-2 in Verbindung mit DIN
20000-402,
KS L-R P, Mauerwerksdicke 17,5 cm, 12 DF (498/175/248).
Menge: 6,500 m
Leistungsbereich: 012
Kostengruppe DIN 276 2018-12: 300000000

**30.01.0060 Öffnung b. Aufmauern herst. B 1135 mm H 2135 mm D 17,5cm**
STLB-Bau 2025-10 012
Herstellen von Öffnungen beim Aufmauern, als
Türöffnung,
Breite Nennmaß Wandöffnung '1135' mm,
Höhe Nennmaß Wandöffnung '2135' mm, im Mauerwerk, in
Innenwänden, Wanddicke 17,5 cm.
Menge: 6,000 St
Leistungsbereich: 012
Kostengruppe DIN 276 2018-12: 300000000

**30.01.0070 Öffnung überdecken Betonsturz tragend Innenwand H 24cm D 17,5cm B 113,5cm**
STLB-Bau 2025-10 012
Öffnung überdecken mit Betonsturz nach
bauaufsichtlicher
Zulassung/Typenstatik, tragend gemäß Statik, Einbau in
Innenwand, Oberfläche sichtbar bleibend im
Innenbereich,
Sturzhöhe 24 cm, Wanddicke 17,5 cm, größte
Rohbaubreite der
Öffnung 113,5 cm, einschl. Traggerüst Bemessungsklasse
A.
Menge: 6,000 St
Leistungsbereich: 012
Kostengruppe DIN 276 2018-12: 300000000

**30.01.0080 Öffnung b. Aufmauern herst. B 1260 mm H 2135 mm D 36,5cm**
STLB-Bau 2025-10 012
Herstellen von Öffnungen beim Aufmauern, als
Türöffnung,
Breite Nennmaß Wandöffnung '1260' mm,
Höhe Nennmaß Wandöffnung '2135' mm, im Mauerwerk, in
Außenwänden, Wanddicke 36,5 cm.
Menge: 5,000 St
Leistungsbereich: 012
Kostengruppe DIN 276 2018-12: 300000000

**30.01.0090 Öffnung überdecken Betonsturz tragend Außenwand H 24cm D 36,5cm B 126cm**
STLB-Bau 2025-10 012
Öffnung überdecken mit Betonsturz nach
bauaufsichtlicher
Zulassung/Typenstatik, tragend gemäß Statik, Einbau in
Außenwand, Oberfläche sichtbar bleibend im
Innenbereich,
Sturzhöhe 24 cm, Wanddicke 36,5 cm, größte
Rohbaubreite der
Öffnung 126 cm, einschl. Traggerüst Bemessungsklasse A.
Menge: 5,000 St
Leistungsbereich: 012
Kostengruppe DIN 276 2018-12: 300000000

**30.01.0100 Durchbruch herstellen Mauerwerk Mauerziegel 25000-50000cm2 T 35-40cm nicht schadstoffbelastet 15kN/m3 Geräteeinsatz mgl.**
STLB-Bau 2025-10 084
Durchbruch herstellen, Untergrundfläche senkrecht, aus
Mauerwerk aus Mauerziegel, ohne Bekleidungen und
Beschichtungen, Einzelöffnung über 25000 bis 50000 cm2,
Tiefe über 35 bis 40 cm, Hilfsschnitte werden nicht
gesondert
vergütet, nicht schadstoffbelastet,
Abfall ist nicht gefährlich, Werte gemäß
Ersatzbaustoffverordnung 2023 sind eingehalten,
Charakterisierung gemischter Bauschutt Klasse RC-1
nach EBV
2023, Anlage 1, Tabelle 1, Wichte des Abbruchstoffes
DIN EN
1991-1-1 15 kN/m3, Geräteeinsatz ist möglich, max.
Gesamtgewicht bis 5 t, Ausführung innerhalb des
Bauwerks,
aufgenommene Stoffe sammeln, ohne Zerkleinerung, auf
LKW
des AN laden, Mengenermittlung nach Aufmaß,
die Entsorgung wird gesondert vergütet, Ausführung
gemäß
Einzelbeschreibung,
Einzelbeschreibungs-Nr '
einschließlich provisorisch Abfangung für den Einbau
der
Stahlträger'
.
Menge: 6,000 m3
Leistungsbereich: 084
Kostengruppe DIN 276 2018-12: 300000000

**30.01.0110 Durchbruch schließen Durchdringungen Mörtel MGII 100-150cm2 T 25-30cm**
STLB-Bau 2024-10 012
Durchbruch schließen, Ausführung in Wandfläche, mit
Durchdringungen, aus Mauerwerk, aus Kalksandstein,
mit Mörtel MG II, Querschnitt über 100 bis 150 cm2,
Gesamtquerschnitt Durchdringungen über 50 bis 100 cm2,
Tiefe über 25 bis 30 cm, Arbeitshöhe bis 3,5 m.
Menge: 5,000 St
Leistungsbereich: 012
Kostengruppe DIN 276 2018-12: 300000000

**30.01.0120 Auflagertaschen im Bestandsmauerwerk herstellen**
Herstellen von Auflagertaschen für den Einbau neuer
Betonstürze.

Tiefe 24 cm
Höhe 20 cm

aufgenommene Stoffe sammeln und zum Behälter des AN
transportieren,
im Behälter des AN lagern, die Entsorgung wird
gesondert
vergütet.
Menge: 2,000 St
Kostengruppe DIN 276 2018-12: 300000000

**30.01.0130 Abdichtung in/unter Wand D 15-25cm W4-E Bitumen-Dachdichtungsbahn G200DD MSB-Q Bürstenstreich-Gießverf**
STLB-Bau 2025-10 018
Abdichtung in oder unter Wänden DIN 18533-1 und DIN
18533-2, Wanddicke über 15 bis 25 cm,
Raumnutzungsklasse
RN1-E (geringe Anforderung), Wassereinwirkungsklasse
W4-E
(Spritzwasser und Bodenfeuchte am Wandsockel sowie
Kapillarwasser in und unter Wänden), Rissklasse R1-E
(gering),
Rissüberbrückungsklasse RÜ1-E (geringe Rissüberbrückung
bis 0,2 mm),
eine Lage Bitumen-Dachdichtungsbahnen G 200 DD mit
Glasgewebeeinlage 200 g/m2, Anwendungstyp MSB-Q
(Mauersperrbahn, mit Querkraftübertragung) DIN/TS
20000-202, im Bürstenstreich- und Gießverfahren
aufbringen.
Menge: 39,000 m
Leistungsbereich: 018
Kostengruppe DIN 276 2018-12: 300000000

**30.01.0140 Abdichtung in/unter Wand D 25-40cm W4-E Bitumen-Dachdichtungsbahn PV200DD MSB-Q Bürstenstreich-Gießverf**
STLB-Bau 2025-10 018
Abdichtung in oder unter Wänden DIN 18533-1 und DIN
18533-2, Wanddicke über 25 bis 40 cm,
Raumnutzungsklasse
RN1-E (geringe Anforderung), Wassereinwirkungsklasse
W4-E
(Spritzwasser und Bodenfeuchte am Wandsockel sowie
Kapillarwasser in und unter Wänden), Rissklasse R1-E
(gering),
Rissüberbrückungsklasse RÜ1-E (geringe Rissüberbrückung
bis 0,2 mm),
eine Lage Bitumen-Dachdichtungsbahnen PV 200 DD mit
Polyestervlieseinlage 200/250 g/m2, Anwendungstyp MSB-Q
(Mauersperrbahn, mit Querkraftübertragung) DIN/TS
20000-202, im Bürstenstreich- und Gießverfahren
aufbringen.
Menge: 9,000 m
Leistungsbereich: 018
Kostengruppe DIN 276 2018-12: 300000000

**30.01.0150 Anker Anschluss Mauerwerk Stahl niro eindübeln**
STLB-Bau 2025-10 012
Anker für den Anschluss von Mauerwerk
(Stumpfstoßanker),
aus nichtrostendem Stahl, Einbau in Außenwand, beim
Aufmauern in vorh. Bauteil aus Beton eindübeln.
Menge: 200,000 St
Leistungsbereich: 012
Kostengruppe DIN 276 2018-12: 300000000

**30.01.0160 Anker Anschluss Mauerwerk Stahl feuerverz Korrosionsbeständigkeit Kl.I eindübeln**
STLB-Bau 2025-10 012
Anker für den Anschluss von Mauerwerk
(Stumpfstoßanker),
aus feuerverzinktem Stahl, Korrosionsbeständigkeit
(CRC)
Klasse I DIN EN 1993-1-4, Einbau in Innenwand, beim
Aufmauern in vorh. Bauteil aus Beton eindübeln.
Menge: 40,000 St
Leistungsbereich: 012
Kostengruppe DIN 276 2018-12: 300000000

#### Untertitel 30.02 Betonarbeiten

**30.02.0010 El.-Deckenpl. Fertigteil D 5cm C25/30 XC1 H 3,25 m bis 3,25 m**
STLB-Bau 2025-10 013
Elementdeckenplatte für Aufbeton, als Fertigteil DIN
EN 13369
und DIN EN 13747, Gesamtdicke einschl.
Ortbetonergänzung
(Aufbeton) 16 cm, Gesamtdicke ohne Ortbetonergänzung
(Aufbeton) 5 cm, Ortbetonergänzung (Aufbeton) wird
gesondert
vergütet, nicht geschalte Betonflächen geglättet,
geschalte
Betonflächen als Sichtbeton, mit besonderen
Anforderungen,
Klasse SB 3-FT gemäß "Merkblatt
Sichtbetonfertigteile", als
Stahlbeton, Normalbeton C 25/30 DIN 1045-2, natürliche
Gesteinskörnung, Expositionsklasse XC1
(Bewehrungskorrosion durch Karbonatisierung,
trocken/ständig
nass), ohne Scheibenwirkung, Einbauteile für
Fremdleistungen
und Bewehrung werden gesondert vergütet,
Höhe Abstützung von '3,25' m,
Höhe Abstützung bis '3,25' m, Aufstellebene waagerecht,
einschl. Traggerüst Bemessungsklasse A, das Traggerüst
Bemessungsklasse B wird gesondert vergütet.
Menge: 43,000 m2
Leistungsbereich: 013
Kostengruppe DIN 276 2018-12: 300000000

**30.02.0020 Ortbeton Aufbeton Stahlbeton C20/25 XC1 D 8cm**
STLB-Bau 2025-10 013
Ortbeton, Aufbeton, als Stahlbeton als Normalbeton C
20/25
DIN 1045-2, natürliche Gesteinskörnung,
Expositionsklasse
XC1 (Bewehrungskorrosion durch Karbonatisierung,
trocken/ständig nass), Dicke 8 cm, Ausführung gemäß
Einzelbeschreibung,
Einzelbeschreibungs-Nr '
Ortbeton Decken und U-Schalen'
.
Menge: 3,600 m3
Leistungsbereich: 013
Kostengruppe DIN 276 2018-12: 300000000

**30.02.0030 Treppenlauf halbgewendelt Fertigteil Platten-D 12cm Lauf-B 100cm Steigungen 17 St H 18,25 cm T 28 cm C30/37 XC1**
STLB-Bau 2025-10 013
Treppenlauf, halbgewendelt, als Fertigteil DIN EN
13369 und
DIN EN 14843, Dicke Treppenlaufplatte 12 cm, Breite
Treppenlauf 100 cm,
Steigungen '17' St,
Höhe Steigung '18,25' cm,
Tiefe Treppenauftritt '28' cm,
mit Auflager oben und unten, oberes Auflager
vollflächig,
unteres Auflager vollflächig,
Normalbeton C 30/37 DIN 1045-2, natürliche
Gesteinskörnung,
Expositionsklasse XC1 (Bewehrungskorrosion durch
Karbonatisierung, trocken/ständig nass), mit
Dreikantleiste
gefast, Maße 3/3/4 mm, Einbauteile für Fremdleistungen
und
Bewehrung werden gesondert vergütet.
Menge: 1,000 St
Leistungsbereich: 013
Kostengruppe DIN 276 2018-12: 300000000

**30.02.0040 Betonstahlmatte B500A Lagermatte Decke**
STLB-Bau 2025-10 013
Bewehrung aus Betonstahlmatten B500A DIN 488-1, DIN
488-4,
als Lagermatte, für Decke aus Ortbeton.
Menge: 1,000 t
Leistungsbereich: 013
Kostengruppe DIN 276 2018-12: 300000000

**30.02.0050 Betonstabstahl B500A Durchm. 10-16mm Decke**
STLB-Bau 2025-10 013
Bewehrung aus Betonstabstahl B500A DIN 488-1, DIN
488-2,
Durchmesser über 10 bis 16 mm, Längen über 7 bis 15 m,
für
Decke aus Ortbeton, Ausführung gemäß
Einzelbeschreibung,
Einzelbeschreibungs-Nr '
Stahlbeton Decken und U-Schalen'
.
Menge: 1,000 t
Leistungsbereich: 013
Kostengruppe DIN 276 2018-12: 300000000

**30.02.0060 Sonderbauteil Wand Doppel-T-Träger HEA H 100mm S235JR besch L 2000-3000mm**
STLB-Bau 2025-10 017
Sonderbauteil, Einbauort Wand, Einbauhöhe über 5 bis
10 m,
Einfeldträger, aus Formstahl DIN EN 10365,
Doppel-T-Träger
HEA, Profilhöhe 100 mm, Stahl S235JR DIN EN 10025-2,
Werkstoff-Nr 1.0038, beschichtet, werkseitiger
Korrosionsschutz,
Baustellenstöße geschraubt, Einzellänge über 2000 bis
3000
mm, Ausführung gemäß Zeichnung und Einzelbeschreibung,
Zeichnungs-Nr '
Detail Pos. 6 der Statik'

Einzelbeschreibungs-Nr '
Abfangträger Wanddurchbruch Außenwand, einschließlich
Mörtelbett und Verdübelung nach Detail'
.
Menge: 0,500 t
Leistungsbereich: 017
Kostengruppe DIN 276 2018-12: 300000000

#### Untertitel 30.03 Betonsanierung

**30.03.0010 Prüfen Betondeckung Bewehrung Stütze rechteckig zerstörungsfrei elektron.Prüfgerät**
STLB-Bau 2025-10 081
Prüfen der Betondeckung der Bewehrung, Bauteil Stütze,
rechteckig, zerstörungsfrei mit elektronischem
Prüfgerät,
Protokollieren der Ergebnisse durch Eintragen in
Pläne, vom
AG gestellt.
Menge: 10,000 St
Leistungsbereich: 081
Kostengruppe DIN 276 2018-12: 300000000

**30.03.0020 Prüfen Betondeckung Bewehrung Balken zerstörungsfrei elektron.Prüfgerät**
STLB-Bau 2025-10 081
Prüfen der Betondeckung der Bewehrung, Bauteil Balken,
zerstörungsfrei mit elektronischem Prüfgerät,
Protokollieren der
Ergebnisse durch Eintragen in Pläne, vom AG gestellt.
Menge: 10,000 St
Leistungsbereich: 081
Kostengruppe DIN 276 2018-12: 300000000

**30.03.0030 Schadstellen suchen kennzeichnen Stütze rechteckig**
STLB-Bau 2025-10 081
Absuchen der Betonflächen nach Hohlstellen, Ausbrüchen,
Fehlstellen oder Rissen, Schadstellen am Bauteil
kennzeichnen,
Bauteil Stütze, rechteckig.
Menge: 100,000 m2
Leistungsbereich: 081
Kostengruppe DIN 276 2018-12: 300000000

**30.03.0040 Schadstellen suchen kennzeichnen Balken**
STLB-Bau 2025-10 081
Absuchen der Betonflächen nach Hohlstellen, Ausbrüchen,
Fehlstellen oder Rissen, Schadstellen am Bauteil
kennzeichnen,
Bauteil Balken.
Menge: 100,000 m2
Leistungsbereich: 081
Kostengruppe DIN 276 2018-12: 300000000

**30.03.0050 Verunreinigungen entfernen Heißwasserstrahlen Stütze rechteckig Normalbeton**
STLB-Bau 2025-10 081
Verunreinigungen entfernen, durch Heißwasserstrahlen,
Bauteil
Stütze, rechteckig, Normalbeton, ermittelte
Druckfestigkeit über
10 bis 20 MPa, anfallende Stoffe nicht
schadstoffbelastet,
Entsorgung wird gesondert vergütet, Ausführung gemäß
Einzelbeschreibung,
Einzelbeschreibungs-Nr '
Flächen >0,5m²'
.
Menge: 100,000 m2
Leistungsbereich: 081
Kostengruppe DIN 276 2018-12: 300000000

**30.03.0060 Verunreinigungen entfernen Heißwasserstrahlen Balken Normalbeton**
STLB-Bau 2025-10 081
Verunreinigungen entfernen, durch Heißwasserstrahlen,
Bauteil
Balken, Normalbeton, ermittelte Druckfestigkeit über
10 bis 20
MPa, anfallende Stoffe nicht schadstoffbelastet,
Entsorgung
wird gesondert vergütet, Ausführung gemäß
Einzelbeschreibung,
Einzelbeschreibungs-Nr '
Flächen >0,5m²'
.
Menge: 100,000 m2
Leistungsbereich: 081
Kostengruppe DIN 276 2018-12: 300000000

**30.03.0070 Verunreinigungen entfernen Heißwasserstrahlen Stütze rechteckig Normalbeton**
STLB-Bau 2025-10 081
Verunreinigungen entfernen, durch Heißwasserstrahlen,
Bauteil
Stütze, rechteckig, Normalbeton, ermittelte
Druckfestigkeit über
10 bis 20 MPa, anfallende Stoffe nicht
schadstoffbelastet,
Entsorgung wird gesondert vergütet, Ausführung gemäß
Einzelbeschreibung,
Einzelbeschreibungs-Nr '
in Kleinfläche <0,5m²'
.
Menge: 10,000 m2
Leistungsbereich: 081
Kostengruppe DIN 276 2018-12: 300000000

**30.03.0080 Verunreinigungen entfernen Heißwasserstrahlen Balken Normalbeton**
STLB-Bau 2025-10 081
Verunreinigungen entfernen, durch Heißwasserstrahlen,
Bauteil
Balken, Normalbeton, ermittelte Druckfestigkeit über
10 bis 20
MPa, anfallende Stoffe nicht schadstoffbelastet,
Entsorgung
wird gesondert vergütet, Ausführung gemäß
Einzelbeschreibung,
Einzelbeschreibungs-Nr '
in Kleinfläche <0,5m²'
.
Menge: 10,000 m2
Leistungsbereich: 081
Kostengruppe DIN 276 2018-12: 300000000

**30.03.0090 Geschädigten Beton abtragen Stütze rechteckig Stemmen**
STLB-Bau 2025-10 081
Abtragen des geschädigten Betons, Bauteil Stütze,
rechteckig,
Einzelbeschreibungs-Nr '
Flächen>0,5m²'

Fläche senkrecht, Normalbeton, ermittelte
Druckfestigkeit bis 10
MPa, durch Stemmen, aufgenommene Stoffe sammeln, auf
der
Baustelle lagern, Abfall ist nicht gefährlich, nicht
schadstoffbelastet, Ausführung gemäß
Einzelbeschreibung.
Menge: 50,000 m2
Leistungsbereich: 081
Kostengruppe DIN 276 2018-12: 300000000

**30.03.0100 Geschädigten Beton abtragen Balken Stemmen**
STLB-Bau 2025-10 081
Abtragen des geschädigten Betons, Bauteil Balken,
Einzelbeschreibungs-Nr '
Flächen>0,5m²'

Fläche senkrecht, Normalbeton, ermittelte
Druckfestigkeit bis 10
MPa, durch Stemmen, aufgenommene Stoffe sammeln, auf
der
Baustelle lagern, Abfall ist nicht gefährlich, nicht
schadstoffbelastet, Ausführung gemäß
Einzelbeschreibung.
Menge: 50,000 m2
Leistungsbereich: 081
Kostengruppe DIN 276 2018-12: 300000000

**30.03.0110 Geschädigten Beton abtragen Stütze rechteckig Stemmen**
STLB-Bau 2025-10 081
Abtragen des geschädigten Betons, Leistungszeitpunkt
mit
Beginn der Ausführung, Bauteil Stütze, rechteckig,
Einzelbeschreibungs-Nr '
in Kleinflächen <0,5m²'

Fläche senkrecht, Normalbeton, ermittelte
Druckfestigkeit bis 10
MPa, durch Stemmen, aufgenommene Stoffe sammeln, auf
der
Baustelle lagern, Abfall ist nicht gefährlich, nicht
schadstoffbelastet, Ausführung gemäß
Einzelbeschreibung.
Menge: 10,000 m2
Leistungsbereich: 081
Kostengruppe DIN 276 2018-12: 300000000

**30.03.0120 Geschädigten Beton abtragen Balken Stemmen**
STLB-Bau 2025-10 081
Abtragen des geschädigten Betons, Leistungszeitpunkt
mit
Beginn der Ausführung, Bauteil Balken,
Einzelbeschreibungs-Nr '
in Kleinflächen <0,5m²'

Fläche senkrecht, Normalbeton, ermittelte
Druckfestigkeit bis 10
MPa, durch Stemmen, aufgenommene Stoffe sammeln, auf
der
Baustelle lagern, Abfall ist nicht gefährlich, nicht
schadstoffbelastet, Ausführung gemäß
Einzelbeschreibung.
Menge: 10,000 m2
Leistungsbereich: 081
Kostengruppe DIN 276 2018-12: 300000000

**30.03.0130 Riss füllen Stütze rechteckig B bis 0,3mm D bis 10cm injizieren Epoxidharz 0,4-0,5l/m Packer setzen beseitigen Einschlag**
STLB-Bau 2025-10 081
Riss XCR (crack) füllen, Bauteil Stütze, rechteckig,
Normalbeton, ermittelte Druckfestigkeit bis 10 MPa,
Feuchtezustand feucht (DP), Rissbreite w bis 0,3 mm,
Bauteildicke bis 10 cm, durch Injizieren (I)
abdichten, mit
reaktivem Polymerbindemittel, mit Epoxidharz,
Injektionsstoffverbrauch über 0,4 bis 0,5 l/m,
einschl. Herstellen
der Bohrlöcher, einschl. Bohrpacker setzen und
beseitigen,
Bohrlöcher schließen, als Einschlagpacker,
Bohrlochtiefe bis 20
cm, an vorh. Oberflächenstruktur angleichen.
Menge: 10,000 m
Leistungsbereich: 081
Kostengruppe DIN 276 2018-12: 300000000

**30.03.0140 Riss füllen Balken B bis 0,3mm D bis 10cm injizieren Epoxidharz 0,4-0,5l/m Packer setzen beseitigen Einschlagpacker T bi**
STLB-Bau 2025-10 081
Riss XCR (crack) füllen, Bauteil Balken, Normalbeton,
ermittelte
Druckfestigkeit bis 10 MPa, Feuchtezustand feucht (DP),
Rissbreite w bis 0,3 mm, Bauteildicke bis 10 cm, durch
Injizieren (I) abdichten, mit reaktivem
Polymerbindemittel, mit
Epoxidharz, Injektionsstoffverbrauch über 0,4 bis 0,5
l/m,
einschl. Herstellen der Bohrlöcher, einschl.
Bohrpacker setzen
und beseitigen, Bohrlöcher schließen, als
Einschlagpacker,
Bohrlochtiefe bis 20 cm, an vorh. Oberflächenstruktur
angleichen.
Menge: 10,000 m
Leistungsbereich: 081
Kostengruppe DIN 276 2018-12: 300000000

**30.03.0150 Mehrverbrauch Epoxidharz**
STLB-Bau 2025-10 081
Mehrverbrauch von Injektionsstoff zur Betonerhaltung,
Epoxidharz.
Menge: 100,000 l
Leistungsbereich: 081
Kostengruppe DIN 276 2018-12: 300000000

#### Untertitel 30.04 Sockeldämmung

**30.04.0010 Untergrund reinigen Beton laden LKW AN**
STLB-Bau 2024-10 033
Reinigen des Untergrundes aus Beton, von grober
Verschmutzung, aufgenommene Stoffe sammeln, im Behälter
des AN lagern, Behältergröße nach Wahl des AN, auf LKW
des
AN laden, Abfall ist nicht gefährlich, nicht
schadstoffbelastet, die
Entsorgung wird gesondert vergütet.
Menge: 126,000 m2
Leistungsbereich: 033
Kostengruppe DIN 276 2018-12: 300000000

**30.04.0020 Voranstrich Bitumenemulsion Außenwand**
STLB-Bau 2024-10 018
Voranstrich für bahnenförmige Abdichtungen, aus
Bitumenemulsion, auf Außenwand, Höhe bis 4 m,
Untergrund
Beton.
Menge: 126,000 m2
Leistungsbereich: 018
Kostengruppe DIN 276 2018-12: 300000000

**30.04.0030 Abdichtung Wand W1.1-E mineral Schlämme rissüberbrückend D 2mm Spachtelverf**
STLB-Bau 2025-10 018
Abdichtung erdberührter Wände DIN 18533-1 und DIN
18533-3,
Raumnutzungsklasse RN1-E (geringe Anforderung),
Wassereinwirkungsklasse W1.1-E (Bodenfeuchte und
nichtdrückendes Wasser bei Bodenplatten und
erdberührten
Wänden), Rissklasse R1-E (gering),
Rissüberbrückungsklasse
RÜ1-E (geringe Rissüberbrückung bis 0,2 mm),
mit mineralischen Dichtungsschlämmen (MDS),
rissüberbrückend, mind. 2-mal auftragen,
Trockenschichtdicke
mind. 2 mm, im Spachtelverfahren aufbringen, Untergrund
Mauerwerk.
Menge: 126,000 m2
Leistungsbereich: 018
Kostengruppe DIN 276 2018-12: 300000000

**30.04.0040 Perimeterdämmung Sockel W4-E PS-Hartschaum XPS 0,035W/(mK) einlagig D 120mm PW dh**
STLB-Bau 2025-10 013
Perimeterdämmung an Sockel, Wassereinwirkungsklasse
W4-E (Spritzwasser und Bodenfeuchte am Wandsockel sowie
Kapillarwasser in und unter Wänden), aus
Polystyrol-Hartschaum XPS DIN EN 13164, Bemessungswert
der Wärmeleitfähigkeit max. 0,035 W/(mK), Nennwert der
Wärmeleitfähigkeit max. 0,034 W/(mK), einlagig, Dicke
120
mm, Anwendungsgebiet DIN 4108-10 PW, hohe
Druckbelastbarkeit - dh, mit Klebe- und Dichtungsmasse
auf
Bitumenbasis (2-Komponentenkleber) befestigen,
Hersteller und Typ '
Sandwichelement Perimeterdämmung mit
Faserbetonbeschichtung (Sichtbeton wie in
Systembeschreibung angegeben), inkl. Eckelemente an
den 6
Stck. Gebäude-Außenecken'
.
Menge: 126,000 m2
Leistungsbereich: 013
Kostengruppe DIN 276 2018-12: 300000000

**30.04.0050 Schutzlage Abdichtung Wandsockel Noppenbahn D 8mm lose verlegen**
STLB-Bau 2025-10 018
Schutzlage für Abdichtung Wandsockel DIN 18533-1 und
DIN
18533-2, aus Noppenbahn mit Gleit-, Schutz- und
Lastverteilungsschicht, Schichtdicke 8 mm, lose
verlegen.
Menge: 84,000 m2
Leistungsbereich: 018
Kostengruppe DIN 276 2018-12: 300000000

### Titel 40 Stundenlohnarbeiten

*Hinweis: Hinweistext*
Stundenlohnarbeiten dürfen nur auf besondere Anweisung
der Bauleitung ausgeführt werden.
Nachweise hierfür sind arbeitstäglich zur Anerkennung
vorzulegen.
Mit der Unterzeichnung dieses Angebotes erklärt der
Bieter, dass die Verrechnungssätze der
Stundenlohnarbeiten unter Beachtung der
preisrechtlichen Vorschriften ermittelt sind und
unabhängig von der Anzahl der abgerechneten Stunden
Gültigkeit haben. Die Verrechnungskosten beinhalten die
Gesamtkosten, Sozialbeiträge, evtl. Vermögenswirksame
Leistungen sowie sonstige Nebenkosten.
Sie gelten für alle in diesem Leistungsverzeichnis
enthaltenen Titel.

**40.0010 Baufacharbeiter/-in sämtliche Kosten/Zuschläge**
STLB-Bau 2025-10 091
Stundenlohnarbeiten durch Baufacharbeiter/-in
der Verrechnungssatz für die jeweilige Arbeitskraft
umfasst
sämtliche Aufwendungen wie Lohn- und Gehaltskosten,
Lohn-
und Gehaltsnebenkosten, Zuschläge, lohngebundene und
lohnabhängige Kosten, sonstige Sozialkosten,
Gemeinkosten,
Wagnis und Gewinn.
Menge: 50,000 h
Leistungsbereich: 091
Kostengruppe DIN 276 2018-12: 300000000

**40.0020 Bauhelfer/-in sämtliche Kosten/Zuschläge**
STLB-Bau 2025-10 091
Stundenlohnarbeiten durch Bauhelfer/-in
der Verrechnungssatz für die jeweilige Arbeitskraft
umfasst
sämtliche Aufwendungen wie Lohn- und Gehaltskosten,
Lohn-
und Gehaltsnebenkosten, Zuschläge, lohngebundene und
lohnabhängige Kosten, sonstige Sozialkosten,
Gemeinkosten,
Wagnis und Gewinn.
Menge: 50,000 h
Leistungsbereich: 091
Kostengruppe DIN 276 2018-12: 300000000

**40.0030 Abbruchhammer**
STLB-Bau 2025-10 091
Abbruchhammer, einsetzen,
der Verrechnungssatz für das Gerät umfasst sämtliche
Aufwendungen für den Betrieb, Gemeinkosten, Wagnis und
Gewinn.
Menge: 20,000 h
Leistungsbereich: 091
Kostengruppe DIN 276 2018-12: 300000000

**40.0040 Kernbohrgerät Bedienungspersonal**
STLB-Bau 2025-10 091
Kernbohrgerät, mit Bedienungspersonal, einsetzen,
der Verrechnungssatz für die jeweilige Arbeitskraft
umfasst
sämtliche Aufwendungen wie Lohn- und Gehaltskosten,
Lohn-
und Gehaltsnebenkosten, Zuschläge, lohngebundene und
lohnabhängige Kosten, sonstige Sozialkosten,
Gemeinkosten,
Wagnis und Gewinn,
der Verrechnungssatz für das Gerät umfasst sämtliche
Aufwendungen für den Betrieb, Gemeinkosten, Wagnis und
Gewinn.
Menge: 10,000 h
Leistungsbereich: 091
Kostengruppe DIN 276 2018-12: 300000000

**40.0050 Hubsteiger H bis 10m**
STLB-Bau 2025-10 091
Hubsteiger, Fahrer/-in wird gesondert vergütet,
einsetzen,
der Verrechnungssatz für das Gerät umfasst sämtliche
Aufwendungen für den Betrieb, Gemeinkosten, Wagnis und
Gewinn, als Anhängegerät, Arbeitshöhe bis 10 m.
Menge: 20,000 h
Leistungsbereich: 091
Kostengruppe DIN 276 2018-12: 300000000
